# KiGa Kleine Forscher
Angebotsaufforderung (GAEB DA XML 3.2, DA83)
Projekt: 170826
Währung: EUR
Erstellt mit: GXML Toolbox V3.3 R20210630, ORCA AVA 24.1.3 - Professional Edition 24.01.03, 14.09.2026

## VORBEMERKUNGEN UND BAUBESCHREIBUNG
ALLGEMEINE BAUBESCHREIBUNG
(AUSZÜGE AUS DER ENTWURFSBESCHREIBUNG VOM MÄRZ 2026)

LEITUNGSBAU
Im Außenbereich des stark abfallenden Geländes befinden sich im Bestand Schmutz- und Regenwasserleitungen, was dazu führt, dass ein großer Höhenunterschied überwunden werden muss. Dies erfolgt derzeit mit mehreren tiefen Absturzbauwerken.
Aus einer 2024 erfolgten Kamerabefahrung ergibt sich ein Schadensbild mit Wurzeleinwüchsen und offenen Muffen, die auf Setzungen infolge großer Schachttiefen zurückzuführen sind. Der Regenwasserkanal ist nur im Bereich der Bepflanzungen beschädigt und kann teilweise erhalten bleiben.

SCHMUTZWASSERKANAL
Für die Sanierung des Schmutzwasserkanals wurde eine neue Trasse gewählt. Diese führt nicht mehr zum Bestandskanal im Osten des Grundstücks, sondern bindet in den Schmutzwasserkanal in der Carl-Orff-Straße ein. Dadurch können große Schachttiefen mit Absturzbauwerken vermieden werden.  Es werden Schachttiefen von maximal 2,25 m erforderlich.
Die neue Trassierung erfordert die Umverlegung der vorhandenen Regenwasserleitung an der südöstlichen Ecke des Kindergartengebäudes.
Der Hausanschluss aus der Carl-Orff-Straße ist bereits vorhanden. Die Anbindung erfolgt mit Schacht an den vorverlegten Hausanschluss DN 160 PP. Die Erneuerung der Leitungen erfolgt in DN 160 PP. Die Trassierung erfordert drei Schachtbauwerke. Vorgesehen sind Schachtbauwerke aus PP DN 800 und DN 1000. Dabei ist der Übergabeschacht P-SW 3 in DN 1000 und nach den Richtlinien des Versorgungsträgers auszuführen. Die Umbindung erfolgt an der Gebäudeaußenwand an das Bestandsrohr mit Manschettendichtung. Es sind 2 Schachtbauwerke und ca. 10 bis 15 m Leitung komplett zurückzubauen.  Bei 4 weiteren Schachtbauwerken sind der Konus zurückzubauen und die Schächte mit Kies zu verfüllen. Die restlichen Leitungen werden nicht zurückgebaut und nicht verdämmt.

REGENWASSERKANAL
Aufgrund der Veränderung der Schmutzwassertrasse ist der Regenwasserkanal an der südöstlichen Ecke des Gebäudes umzuverlegen. Hier ist die Anordnung von zwei Schächten DN 600 vorgesehen. Ggf. kann die Trassierung im Zuge der Bauausführung, wenn die tatsächliche Lage der Leitung örtlich festgestellt wurde, optimiert werden. Im weiteren Verlauf wurde eine neue Trasse gewählt.
Die Einbindestelle wurde im Vergleich zum Bestand nicht verändert.
Die neue Trasse ist weiter nördlich vorgesehen, sodass es keine Konflikte mit vorhandenem Baumbestand gibt und die Eingriffe in vorhandene Spielgeräte und -anlagen so gering wie möglich gehalten werden. Aufgrund der Topografie ist ein großer Höhenunterschied zu überwinden. Die Überwindung der großen Höhenunterschiede erfolgt durch die Anordnung von Energieumwandlungsschächten mit Kugelboden und tangentialem Zulauf. Insgesamt sind 4 Energieumwandlungsschächte notwendig. Die höhenmäßige Einordnung erfolgte so, dass Grabentiefen von 1,75 m nicht überschritten werden. Ausnahme bilden die Einbindebereiche in die Bestandsleitungen. Der Schacht B-RW 5 ist zurückzubauen. Die dort einbindende Leitung DN 160 des vorhandenen Hofablaufs ist mit Abzweig auf die neue Haltung P-RW3 aufzubinden.
Die Haltung P-RW 3 ist mit einem Gefälle von ca. 4,1 % zu verlegen. Schacht P-RW 4 ist als Energieumwandlungsschacht auszubilden. Zu- und Auslauf haben dabei einen Höhenunterschied von 0,50 m. Die Gesamtschachtiefe beträgt 2,65 m. Die Haltung P-RW 4 ist mit einem Gefälle von ca. 15 % zu verlegen. Der Schacht P-RW 5 ist ebenfalls als Energieumwandlungsschacht auszubilden. Zu- und Auslauf haben einen Höhenunterschied von 0,50 m. Die Gesamtschachttiefe beträgt 1,50 m.
Der anschließende Schacht P-RW 6 hat die gleichen Eigenschaften wie P-RW 5. Der Energieumwandlungsschacht P-RW 7 ist auf den vorhandenen Hausanschluss zu setzen und einzubinden. In die letzte Haltung ist die geplante Kastenrinne des neu gestalteten Platzbereiches im südöstlichen Teil der Freifläche mit einzubinden.
Vorhandene Fallrohre der Dachentwässerung sind ebenfalls in den Regenwasserkanal einzubinden.
Zur Verhinderung von Ausspülungen der Leitungszone sind je Haltung zwei Querriegel aus Lehm oder Beton vorzusehen.

RÜCKBAU UND WIEDERHERSTELLUNGEN
Für die Herstellung der Leistungen sind vorhandene Oberflächen, Spielgeräte und Einbauten zurückzubauen. Weitestgehend sind die Materialien für den Wiedereinbau zwischenzulagern. Ausgebaute Bordsteine sind zu entsorgen und durch Neumaterial zu ersetzen.
Für die Wiederherstellung sind folgende Konstruktionsaufbauten vorgesehen:

Parkstand, Bk 0,3 RStO 12, Tafel 3, Zeile 1
  8 cm Betonpflaster, Altmaterial
  4 cm Bettung Splitt-Brechsand-Gemisch
15 cm Schottertragschicht 0/45, Ev2=120 MPa
38 cm Frostschutzschicht 0/45, Ev2=100 MPa
65 cm frostsicherer Oberbau

Gehweg/Freifläche RStO 12, Tafel 6, Zeile 1
  8 cm Betonpflaster/Gehwegplatten, Altmaterial
  4 cm Bettung Splitt-Brechsand-Gemisch
28 cm Schottertragschicht 0/45, Ev2=80 MPa
40 cm frostsicherer Oberbau

BAUDURCHFÜHRUNG
Aufgrund der schwierigen topografischen Verhältnisse sind erhöhte Aufwendungen bei der Betreibung der Baustelle notwendig. Die Baustelle kann nur mit kleinem Gerät betrieben werden. Eine Zufahrt auf das Grundstück mit Lkw ist nicht möglich. Entsprechend müssen Zwischenlagerungen und Umladeprozesse berücksichtigt werden.
Die Herstellung des Schmutzwasserkanals erfolgt von der Carl-Orff-Straße. Hierzu sind der vorhandene Zaun und ein Spielhaus zurückzubauen. Anschließend sind die Oberflächen aufzunehmen und die Umverlegung des Regenwasserkanals ist durchzuführen. Im Anschluss kann der Schmutzwasserkanal hergestellt werden.
Für die Herstellung des Regenwasserkanals ist ein Baustellenzufahrt aus Osten über den Lortzingweg notwendig. Anschließend ist die Zufahrt über die Böschung auf das Grundstück zu führen und parallel zur vorhandenen Treppenanlage auf dem Kindergartengelände herzustellen. Die Baustellenzufahrt ist aus ungebundenem Material herzustellen und dient gleichzeitig als Arbeitsebene für die Herstellung des Grabens.

SPIELBEREICH
Die am tiefsten gelegene Spielfläche wird um ca. 45 cm angehoben. Damit können die 3 untersten Stufen der vorh. Treppenanlage und die angrenzenden Natursteinmäuerchen zurückgebaut werden und es entsteht eine ca. 30 m² große Platzfläche. Der neu entstehende Höhenunterschied zu den angrenzenden Flächen wird mittels Natursteinsitzstufen nach Nordwesten und Südosten überwunden.
Etwas oberhalb des Spielbereiches befindet sich in der Böschung eine Walnuß. Um den Bereich zusätzlich aufzuwerten, wird in diesen Baum ein kleines Baumhaus eingebaut. Das Baumhaus ist so geplant, dass am Baum keine Eingriffe entstehen. Der Aufstieg befindet sich am Platzbereich und Richtung Böschung bzw. Hang sind keine Öffnungen geplant, sodass in diesem Bereich auch keine Fallschutzmaßnahmen notwendig werden.
Die vorh. Natursteinplatten zwischen den Treppenläufen im Gartenbereich sollen aufgrund ihrer rutschigen Oberfläche durch ein Granitpflasterbelag ersetzt werden. Die Treppenanlage inkl. der Stufen bleiben dabei erhalten und sind entsprechend zu schützen.
Im Bereich der kleinen Sandspielfläche nordöstlich des Gebäudes sind auf der Rückseite an der Böschung die vorh. L-Winkel-Elemente freigelegt und der vorh. Boden ist abgetragen. Hier wird ein Stück L-Winkel-Wand (H 55 cm) neu gesetzt und der entstandene Höhenversprung aufgefüllt.

KONSTRUKTIONSAUFBAU DER BEFESTIGTEN FLÄCHEN
Die Flächen werden fußläufig ausgebaut:

Pflasterbelag aus Granitpflaster
in Anlehnung an RStO 12, Tafel 6, Zeile 2 sowie ZTV-Wegebau
10 cm Granitpflaster (7/9)
10 cm wasserdurchlässiger Bettungsmörtel
20 cm  Schottertragschicht 0/45
40 cm  frostsicherer Oberbau

Sandflächen
30 cm  Fallschutzsand bzw. Spielsand DIN 1176-1 (Zertifikat ist vor dem Einbau vorzulegen)
 Geotextil als Trennlage
30 cm  Gesamtaufbau

ENTWÄSSERUNG
Alle Flächen entwässern (wie derzeit auch) in die angrenzenden Grünflächen.

BEPFLANZUNG
Die durch die notwendigen Rodungen entstehenden Flächen werden nach Ende der Baumaßnahme wieder mit Sträuchern bepflanzt. Weiterhin wird die Hinterkante der Sitzstufenmauer an der neu entstandenen Platzfläche ebenfalls mit Sträuchern bepflanzt.

SPIELGERÄTE
Das geplante Baumhaus muss den Regeln der DIN 1176 entsprechen.
Alle weiteren vorh. Spielgeräte bleiben inkl. ihrer Einfassungen und Fallschutzbereiche erhalten und werden im Rahmen der beschriebenen Maßnahmen nicht betrachtet bzw. bearbeitet.

AUSZUFÜHRENDE LEISTUNGEN
- Abbrucharbeiten
- Oberbodenarbeiten
- Bautechnische Bodenarbeiten
- Abwasseranlagen (Regen- und Schmutzwasserleitungen und Schächte)
- Wegebau und Platzflächen
- Einbau von Treppen, Mauern
- Einbau von Spielgeräten
- Einbau von Handläufen und Geländern
- Vegetationstechnische Bodenarbeiten
- Rasenarbeiten
- Pflanzarbeiten
- Fertigstellungspflege

AUSGEFÜHRTE VORARBEITEN
In einer vorgezogenen Maßnahme wurde in der Carl-Orff-Straße ein neuer Hausanschluss für das Schmutzwasser hergestellt.

AUSGEFÜHRTE LEISTUNGEN
keine

GLEICHZEITUNG LAUFENDE BAUARBEITEN
Im Umfeld der Baustelle (innerhalb des Kindergartengebäudes) befinden sich während der Bauzeit Bauarbeiten von mehreren Firmen / Gewerken in Ausführung. Der Auftragnehmer ist daher verpflichetet seine Leistungen in enger Abstimmung mit den anderen Gewerken zu koordinieren und sich entsprechend abzustimmen.
Auf die allgemeine Hinweispflicht und die damit verbundenen Nebenpflichten nach VOB/B wird besonders hingewiesen.

LAGE DER BAUSTELLE
Die Baustelle befindet sich im Freianlagengelände des Kindergartens "Kleine Forscher" in der Carl-Orff-Straße in Jena. Der Kindergarten ist während der Baumaßnahme geschlossen.

VORHANDENE ÖFFENTLICHE VERKEHRSWEGE
Die vorhandenen öffentlichen Verkehrswege sind aus den offiziellen Straßenkarten zu entnehmen. Auf die Baumaßnahme "Grundhafter Ausbau der Naumburger Straße" an der B88 wird ausdrücklich hingewiesen (Bauzeit lt. Stadt Jena: 2026 bis voraussichtlich September 2029).

ZUGÄNGE UND ZUFAHRTEN
Das Kindergartengelände ist aufgrund der topografischen Verhältnisse nur unter erschwerten Bedingungen anzudienen. Zudem kann die Baustelle aufgrund der beengten Verhältnisse nur mit kleinem Gerät betrieben werden.
Die Baustelle ist nur von Westen über den Lortzingweg erreichbar. Der Lortzingweg hat eine Tonnagebeschränkung von 12 Tonnen. Die Zufahrt erfolgt über einen 2,50 m breiten, asphaltierten Fußweg, der mit Baustraßenplatten auf 3,60 m befestigt wird.  Vom dem mit Baustraßenplatten befestigten Weg ist eine Baustraße in ungebundener Bauweise zum Baufeld herzustellen.
Innerhalb des Geländes sind Transporte von Material nur mit geeignetem Gerät, maximal einem Dumper, möglich. Die Technologie ist den topografischen Gegebenheiten und den  Tonnage-beschränkungen anzupassen und bei der Kalkulation zu berücksichtigen.
Die dabei zusätzlich zum unmittelbaren Baufeld in Anspruch genommenen Flächen sind nach Abschluss der Arbeiten wieder in den Urzustand zu versetzen. Die Kosten dafür sind in die Gemeinkosten der Baustelle einzukalkulieren und werden nicht gesondert vergütet.
Es wird empfohlen, sich das Baufeld vor Ort anzuschauen.
Als Ansprechpartner zur Terminvereinbarung steht Ihnen Herr Marco Trommer unter 03641 49 70 32 und marco.trommer@jena.de zur Verfügung.
Die Flächen außerhalb der unmittelbaren Arbeitsbereiche sind unbedingt zu erhalten und zu schützen. Dies gilt insbesondere für den Baumbestand und die vorh. Spielgeräte und -flächen.

ANSCHLUSSMÖGLICHKEITEN AN VER- UND ENTSORGUNGSLEITUNGEN
Vom AG können keine Anschlussmöglichkeiten an Ver- und Entsorgungsleitungen zur Verfügung ge-stellt werden. Die Ver- und Entsorgung der Baustelle ist Sache des AN.
Hierfür entstehende Kosten sind in den Gemeinkosten der Baustelle zu berücksichtigen.

LAGER- UND ARBEITSPLÄTZE
Lagermöglichkeiten stehen nur auf dem Baufeld in sehr begrenztem Umfang zur Verfügung. Die Nutzung der auf dem Baufeld vorhandenen Lagermöglichkeiten ist mit der örtlichen Bauüberwachung abzustimmen.
Externe geeignete Lagerplätze und Flächen für die Baustelleneinrichtung können vom AG in Form eines ca. 500 m² großen Lagerplatzes im Wohngebiet "Am Oelste" kostenfrei zur Verfügung gestellt werden. Der entsprechende Pachtvertrag liegt als Blanko-Vertrag der Ausschreibung bei.
Alle in Anspruch genommenen Flächen sind entsprechend dem vorhandenen Geländeniveau wieder herzustellen (lockern, mit Oberboden abdecken und mit geeigneter Rasenmischung ansäen).
Für Schäden, die durch unsachgemäße Nutzung von Lager- und Arbeitsplätzen (Öl, Oberboden, Leitungen, Eindrücke durch schwere Lasten etc.) entstehen, haftet der AN.

GEWÄSSER
Die Baustelle liegt nicht in der Nähe eines Gewässers. Es ist jedoch trotzdem sorgfältig darauf zu achten, dass keine wassergefährdenden Stoffe in das Grund- oder Oberflächenwasser gelangen können. Die Lagerung von Treibstoffen und anderer wassergefährdender Stoffe muss in doppelwandigen Behältern mit akustischer und optischer Leckanzeigevorrichtung erfolgen. Bei Auslaufen der schädlichen Stoffe ist verseuchtes Erdreich sofort an einen von der zuständigen Behörde bestimmten Lagerplatz zu fahren.
Im Baubereich vorhandene wasserwirtschaftliche Anlagen dürfen nicht durch die Baumaßnahmen beeinträchtigt werden. Bei Verunreinigungen von Gewässern und Boden sind ebenfalls die zuständigen Behörden in Kenntnis zu setzen. Havarien im Umgang mit wassergefährdenden Stoffen sind unverzüglich zu bekämpfen und der unteren Wasserbehörde anzuzeigen.

BAUGRUNDVERHÄLTNISSE
siehe Baugrundgutachten in der Anlage

SEITENENTNAHMEN UND ABLAGERUNGSSTELLEN
Seitenentnahmen sind nicht vorgesehen. Der AG legt keine Ablagerungsstellen fest. Flächen für Zwischenablagerungen sowie Flächen Dritter sind vor Abschluss der Bautätigkeit wieder in den ursprünglichen Zustand herzustellen.
Alle hierfür erforderlichen Genehmigungen und sonstigen Bescheinigungen hat der AN auf seine Kosten zu beschaffen und dem AG zur Einsicht vorzulegen.

SCHUTZBEREICHE UND -OBJEKTE
Der Baustellenbereich weist keine räumlichen Überschneidungen mit Natur- oder Landschaftsschutzgebieten auf. Der zu erhaltende Baum- und Gehölzbestand im Baustellenbereich ist grundsätzlich geschützt.
Der örtlichen Ordnungsbehörde sind kulturgeschichtliche Bodenfunde unverzüglich zu melden. Ihre Lage im Gelände darf nicht verändert werden. Wenn bei der Bauausführung vorgeschichtliche Anlagen angetroffen werden, so hat der AN dem AG sofort vor ihrer Aufdeckung unverzüglich Anzeige zu er-statten. Alle gefundenen Gegenstände von geschichtlichem, naturwissenschaftlichem, künstlerischem oder sonstigem Wert hat der AN dem AG abzuliefern. Der AN entsagt zugunsten des AGs allen Ansprüchen auf solche Gegenstände und verpflichtet sich, den gleichen Verzicht allen von ihm beschäftigten Arbeitern und Angestellten aufzuerlegen.

ANLAGEN IM BAUBEREICH
Die Anlagen im Baubereich umfassen u.a. die vorh. Regen- und Schmutzwasserleitungen, die in Teilen innerhalb der Baumaßnahme erneuert werden.
Konkrete Leitungsauskünfte/Schachterlaubnisse sind vor Beginn der Baumaßnahme durch den AN von allen Versorgungsträgern einzuholen. Bei Schachtarbeiten ist eine Einweisung durch die entsprechenden Versorgungsträger zu veranlassen.

ÖFFENTLICHER VERKEHR IM BAUBEREICH
Das Baufeld grenzt unmittelbar an die öffentliche Carl-Orff-Straße und den Lortzingweg an, an dem sich auch ein öffentlicher Fußweg befindet, der die herzustellende Baustraße quert.
Die für die Durchführung der Bauarbeiten notwendigen Verkehrssicherungsmaßnahmen sind in der Baustelleneinrichtung erfasst. Die Baustelle ist entsprechend den gültigen Vorschriften abzusichern. Die verkehrsrechtlichen Anordnungen sowie die Sondernutzungserlaubnisse sind durch den AN einzuholen.
Es sind alle notwendigen Absperrungen zu tätigen, die insbesondere aus der Verkehrssicherungspflicht der Baufirma erforderlich sind. Für die Absperrung und Beleuchtung der Baustelle sind die StVO sowie die Richtlinien für die Sicherung von Arbeitsstellen (RSA) maßgebend. Die Sauberhaltung der benutzten Straßen und Wege ist einzuhalten. Der AN haftet für eventuell durch Verschmutzung der Fahrbahn eintretende Verkehrsunfälle und Folgeschäden.

VERKEHRSFÜHRUNG, VERKEHRSSICHERUNG
Die Benutzung von Wegen und Straßen bedarf einer vom Baubetrieb gesondert zu beantragenden Sondernutzungserlaubnis sowie entsprechender verkehrsrechtlicher Anordnungen der Straßenverwaltung.

BAUABLAUF
Der geplante Bauablauf ist den Formblättern der Ausschreibung zu entnehmen. Die detaillierte Reihenfolge und die Abwicklung der Arbeiten sind mit dem AG abzustimmen. Ein abgestimmter Bauablaufplan ist nach Auftragserteilung vorzulegen.

BAUBEHELFE UND VERBAU
In den Normblättern DIN EN 1610, 18303 und 4124 sowie in der Schriftenreihe und den Unfallverhütungsvorschriften der Tiefbauberufsgenossenschaft ist festgelegt, in welcher Weise ein unfallsicherer Verbau ausgeführt werden muss. Bei begehbaren Gräben, die tiefer sind als 1,25 m, ist ein Verbau erforderlich.

STOFFE, BAUTEILE
Alle zur Anwendung kommenden Baustoffe müssen den DIN-Normen entsprechen oder zum Einsatz besonders zugelassen sein.
Die Lieferung der Baustoffe ist, wenn im Leistungsverzeichnis nichts Gegensätzliches gesagt wird, in den Leistungen enthalten. Produkte aus anderen Mitgliedsstaaten der EG, die den Technischen Vertragsbedingungen nicht entsprechen, werden einschl. der im Herstellerstaat durchgeführten Prüfungen und Überwachungen als gleichwertig behandelt, wenn mit ihnen das geforderte Schutzniveau gleichermaßen dauerhaft erreicht wird.
Auf Verlangen hat der Bieter bzw. AN die Unterlagen über die Prüfung und Überwachung der Produkte dem AG in deutscher Sprache unverzüglich vorzulegen.
Ferner sind alle Eigenüberwachungsprüfungen vom AN im Rahmen der geltenden Vorschriften vorzu-nehmen. Die Prüfergebnisse sind umgehend der örtlichen Bauüberwachung zu übergeben.

ABFÄLLE
Die Entsorgung hat geordnet nach Gesetzgebung zu erfolgen. Ein Nachweis dafür ist dem AG unaufgefordert vorzulegen.
Alle abgebrochenen Bauteile und -materialien, mit Ausnahme der zur Wiederverwendung vorgesehenen, sind von der Baustelle zu entfernen und nach geltenden Richtlinien zu entsorgen. Wieder verwertbare Rohstoffe wie Metall und NE- Metalle sind der Abfallverwertung zuzuführen. Anfallender Schutt, Späne und sonstiger Abfall sind von der Baustelle zu entfernen. Der AG verlangt grundsätzlich den Nachweis einer den geltenden Gesetzen entsprechenden Entsorgung.

WINTERBAU
Der Bauablauf ist so zu planen und zu organisieren, dass frostempfindliche Arbeiten/Leistungen vor der Frostperiode ausgeführt werden und zusätzliche Maßnahmen für die Weiterarbeit bei Frost und Schnee nicht notwendig werden.

DOKUMENTATION ZU BAUBEGINN
Der AN führt Beweissicherungsmaßnahmen (Bauzustandsanalyse) vor und nach den Arbeiten an vorhandenen Wegen/Straßen, Anlagen, Ingenieurbauten, Gebäuden, Spielflächen, Vegetationsflächen und Bäumen durch.

SICHERUNGSMASSNAHMEN
Die eingesetzten Fahrzeuge, Bagger und Hebewerkzeuge müssen vom TÜV abgenommen sein. Die Bediener der Technik sind entsprechend qualifiziert an die von der Berufsgenossenschaft gestellten Unfallverhütungsvorschriften gebunden.

VERMESSUNGSLEISTUNGEN, AUFMASSVERFAHREN
Die vom AN auszuführenden Vermessungsarbeiten sind von qualifizierten Fachkräften durchzuführen. Die Absteckung ist dem bauüberwachenden Büro vor Beginn der Arbeiten zur Abnahme anzubieten.
Grundlage für die Rechnungsaufstellung bilden neben den Nivellements für die Erdmassenberechnung gemeinsame Feldaufmaße, alle Lieferscheine, Entsorgungsnachweise und sonstige Nachweise.

PRÜFUNGEN UND NACHWEISE
Eignungsprüfungen:
Die von zugelassenen Prüfstellen durchzuführenden Eignungsprüfungen werden nicht später als 1 Kalenderwoche vor Beginn des jeweiligen Einbaus / der jeweiligen Verwendung dem AG (örtliche Bauüberwachung) vorgelegt.

Kontrollprüfungen:
Kontrollprüfungen werden vom AG gemäß dem Technischen Regelwerk veranlasst (Koordination: örtliche Bauüberwachung). Dafür hat der AN möglicherweise auftretende Verzögerungen des Arbeitsablaufes entschädigungslos aufzufangen.
Die Kosten einer Wiederholungsprüfung, die wegen Nichtbestehens einer Kontrollprüfung vom AG veranlasst wird, trägt der AN.
Nach Aufforderung des AGs (örtliche Bauüberwachung) hat der AN Proben aller Art der zur Verwendung kommenden Stoffe zu Kontrollprüfungen bzw. Identifikationsprüfungen zu entnehmen. Der AN hat dazu eventuell erforderliche Hilfskräfte, Hilfsmittel für Probenahmen oder Durchführung der Prüfung vor Ort (z.B. beladenen LKW von min. 8 t Gesamtgewicht als Gegengewicht bei der Durchführung von Plattendruckversuchen) und ggf. den Versand der Proben ohne Anspruch auf zusätzliche Vergütung zu stellen.

AUSFÜHRUNGSUNTERLAGEN
vom AG zur Verfügung gestellte Ausführungsunterlagen:
- Höhen- und Absteckplan
- ASCI-Datei als Punktsatz zur Absteckung (Lage)
- Detailpläne
- Pflanzplan
- Baugrundgutachten

vom AN zu erstellende bzw. zu beschaffende und ggf. fortzuschreibende Ausführungsunterlagen / sonstige Unterlagen:
- Werkplanungen
- Baustelleneinrichtungsplan
- Beweissicherung
- Zahlungsplan
- Sondernutzungserlaubnisse
- Verkehrsrechtliche Anordnungen
- Dokumentation
- Schlussvermessung

Bauablaufplan mit folgenden Anforderungen:
- Der Bauablaufplan ist dem AG vor Beginn der Arbeiten zu übergeben.
- Der Bauablaufplan ist die grafische Darstellung der organisatorischen und zeitlichen Abläufe aller notwendigen Arbeiten sowie deren Abhängigkeiten voneinander.
- Der Bauablaufplan ist als Balkenplan darzustellen.
- Es sind mindestens die Bereiche und Titel des Leistungsverzeichnisses und die vertraglichen Termine darzustellen. Erfolgt die Bauausführung nach Teilabschnitten, sind diese auch im Bauablaufplan darzustellen. Bei Notwendigkeit sind Verkehrsführungs- und Sperrphasen so-wie Pufferzeiten anzugeben.
- Während der Bauausführung ist durch den AN ein Vergleich zwischen Soll- und Ist-Terminen vorzunehmen und der Bauablaufplan fortzuschreiben. Der Vergleich zwischen Soll- und Ist-Terminen ist darzustellen. Die Fortschreibung des Bauablaufplanes wird regelmäßig bei Änderungen des Bauablaufes nötig.

Bautagesberichte mit folgenden Angaben
- Beginn und Ende der täglichen Arbeitszeit,
- Witterung (Temperaturen, Niederschlagsmengen, Luftfeuchtigkeit),
- Anzahl und Qualifikation der auf der Baustelle beschäftigten Arbeitskräfte,
- eingesetzte Nachunternehmer/andere Unternehmer,
- Anzahl und Art der eingesetzten Großgeräte sowie deren Zu- und Abgang, Anlieferung von Hauptbaustoffen,
- Art, Umfang und Ort (Station, Bauteil) der geleisteten Arbeiten mit den wesentlichen Angaben über den Baufortschritt (Beginn und Ende von Leistungen größeren Umfanges, Betonierzeiten
- und dergleichen),
- Behinderung und Unterbrechung der Ausführung,
- Arbeitseinstellung mit Angabe der Gründe,
- Unfälle und sonstige wichtige Vorkommnisse.
Die Bautagesberichte sind täglich zu führen und wöchentlich dem AG zu übergeben.

## TECHNISCHE VERTRAGSBEDINGUNGEN
ATV Ergänzungen zu DIN 18299
Die Ausführung erfolgt nach den ATV DIN 18299 (Allgemeine Regelungen für Bauarbeiten jeder Art). Zusätzlich sind auch nicht genannte DIN-Vorschriften, Arbeitsblätter, Merkblätter der Verbände usw. zu beachten! Überdies werden folgende allgemeine und spezielle Angaben gemacht.
Diese werden Vertragsbestandteil:

NORMEN, VORSCHRIFTEN
Dem Angebot liegen sämtliche DIN-Normen, Vorschriften und Richtlinien der jeweiligen Verbände, die durch die auszuführenden Leistungen betroffen werden, mit der Gültigkeit zum Tag der Angebotsabgabe, vollinhaltlich zugrunde. Widerspricht sich der Ausschreibungstext mit den Normen, Vorschriften oder Richtlinien, ist dies dem Auftraggeber (AG) vor Vertragsvergabe schriftlich mitzuteilen. Hieraus resultierende Mehrleistungen, welche erst nach Vertragsvergabe angezeigt werden, werden nicht mehr berücksichtigt.

LEISTUNGSVERZEICHNIS
Die Einheitspreise sind dauerhaft leserlich einzusetzen. Die Abgabe von Angeboten per Telefax wird nicht anerkannt. Die Preise müssen im Originalleistungsverzeichnis eingetragen werden. Die Leistungsverzeichnisse sind vollständig auszufüllen. Änderungen oder Ergänzungen von Ausschreibungstexten, welche durch den Bieter vorgenommen werden und welche vorher nicht einvernehmlich zwischen Bieter und AG besprochen waren, führen zum Ausschluss vom Vergabeverfahren.

FESTPREISE
Während der gesamten Bauzeit sind die Einheitspreise Festpreise. Lohn- und Materialpreiserhöhung werden grundsätzlich nicht vergütet. Es bleibt dem Auftragnehmer (AN) freigestellt, Materialien frühzeitig zu bestellen.

GESCHÄFTSBEDINGUNGEN
Allgemeine und besondere Geschäftsbedingungen der bietenden Firmen sind ausdrücklich und grundsätzlich ausgeschlossen (auch wenn diese bei Angebotsabgabe mit eingereicht und angegeben werden). Besondere technische Bedingungen für Spezialarbeiten und Lieferungen gelten nur als verbindlich, wenn diese ausdrücklich im Auftragsschreiben vereinbart werden.

NACHUNTERNEHMER
Die Weitergabe bestimmter Teilleistungen des Gesamtauftrages an Nachunternehmer (NAN) bedarf in jedem Falle der Zustimmung des AGs. Die schriftliche Genehmigung des AGs bzw. des von ihm beauftragten Bauüberwachers (BÜ) ist einzuholen. Durch die Zustimmung bleibt der Haftungs- und Gewährleistungsanspruch des AGs gegenüber dem AN unberührt. Für den Fall der Zustimmung müssen die Vertragsgrundlagen des Vertrages zwischen dem AG und dem AN auch Gegenstand des Vertrages zwischen AN und NAN werden. Die Gewährleistungspflicht des NANs hat mindestens bis zum Ablauf der Gewährleistungspflicht des ANs zu gelten. Der AG ist berechtigt die Verträge hinsichtlich der Gefahrentragung, Haftung und Verjährungsfristen einzusehen. Unterlässt der AN die Vertragsabstimmung mit dem AG, so kann dieser eine Vergütung der Leistung des NANs mit der Begründung der nicht bestellten Leistung verweigern.

ANORDNUNGSRECHT
Das Anordnungsrecht des AGs auf der Baustelle und bei der Bauausführung wird ausschließlich durch ihn selbst und nicht durch den von ihm bestimmten BÜ oder dessen Vertreter ausgeübt. Es ist für alle rechtsgeschäftlichen Vorgänge die Schriftform vereinbart. Bei Ausführung von Aufträgen, die nicht vorab schriftlich vom AG bestätigt wurden, kann der AG die Vergütung mit der Begründung der nicht bestellten Leistung verweigern.

QUALIFIKATION DER ARBEITSKRÄFTE
Arbeitskräfte, die den berechtigten Anforderungen des AGs nicht entsprechen, sind auf Verlangen des AGs oder dessen Vertreter durch geeignetes Personal zu ersetzen.

BAUSTELLENPERSONAL
Der AN ist verpflichtet, ständig einen zuverlässigen Polier oder Vorarbeiter auf der Baustelle einzusetzen.

FACHBAULEITER
Der AN hat eine geeignete Fachkraft als verantwortlichen Fachbauleiter im Sinne der jeweiligen Landesbauordnung der Bauleitung vor Beginn der Arbeiten schriftlich zu benennen. Ihm obliegt die verantwortliche Kontrolle und Überwachung der Ausführung, des sicheren Betriebes der Baustelle, insbesondere der Tauglichkeit und Betriebssicherheit der Geräte und der sonstigen Baustelleneinrichtungen, sowie die Einhaltung der Arbeitsschutzbestimmungen - insbesondere während der Abwesenheit des bauleitenden Landschaftsarchitekten - im Rahmen des Fachgebietes des ANs.
Zu den mindestens einmal, jedoch maximal zweimal wöchentlichen Baustellenbesprechungsterminen hat in jedem Fall der verantwortliche Fachbauleiter zugegen zu sein. Im Verhinderungsfall ist ein geeigneter Stellvertreter zu bestellen. Eine Vergütung hierfür erfolgt nicht. Für unentschuldigtes Fehlen des Fachbauleiters wird eine Geldstrafe in Höhe von netto 100,00 EUR angedroht.
Der Fachbauleiter muss berechtigt sein, auch rechtsgeschäftliche Vereinbarungen mit dem AG oder dessen Vertreter abzuschließen (z. B. Nachtragsvereinbarungen).

BAUSITZUNGEN
Die Bauleitung/Bauüberwachung wird regelmäßig (voraussichtlich wöchentlich) Baubesprechungen durchführen. Die Besprechungen dienen der Koordinierung und Abstimmung der Arbeiten der einzelnen Unternehmen in technischer und zeitlicher Hinsicht, der Klärung technischer Fragen und anderer, den Baustellenablauf und ein geordnetes Zusammenwirken betreffende Absprachen. Sie dienen somit den Interessen aller am Bau Beteiligten.
Der AN ist verpflichtet, selbst oder durch einen verantwortlichen Vertreter an den Bausitzungen teilzunehmen und zwar vom Beginn seiner Arbeiten bis zur Fertigstellung / Abnahme seiner Leistungen regelmäßig, vorher oder nachher auf besondere Einladungen durch die Bauleitung.
Der AG - hierbei vertreten durch die Bauüberwachung - hat das Recht, auch für spätes Erscheinen zur Bausitzung eine Vertragsstrafe zu verlangen und von den Werklohnansprüchen einzubehalten. Die Vertragsstrafe kann vom AG nach billigem Ermessen bestimmt werden bis zu höchstens 100,00 EUR (netto) für jeden Fall der Zuwiderhandlung.

BAUSTELLENTAGEBUCH
Über den Fortgang der Arbeiten hat der AN unbedingt ein Baustellentagebuch zu führen. Dieses Tagebuch ist in Durchschrift oder Fotokopie der Bauleitung zur Verfügung zu stellen. Je Anwesenheitstag auf der Baustelle ist ein DIN A4 Blatt zu verwenden. Eine Vergütung hierfür erfolgt nicht.
Das Baustellentagebuch ist täglich zu führen und mindestens 1-mal wöchentlich unaufgefordert dem AG oder dessen Vertreter in Kopie zu übergeben. Bei nicht erfolgter Übergabe des Baustellentagebuches und fruchtloser Nachfristsetzung wird die vertraglich vereinbarte Vertragsstrafe in vollem Tagessatz geltend gemacht und von den Rechnungen des AGs abgezogen.
Auf jedem Tagesblatt sind folgende Informationen bzw. Angaben zu dokumentieren:
- Name und Anschrift des AN
- Datum des Arbeitstages
- fortlaufende Nummerierung der Anwesenheitstage auf der Baustelle. (Bei Arbeitsunterbrechungen bzw. Nichtanwesenheit des Personals des ANs auf der Baustelle hat der erste Tag der erneuten Anwesenheit die fortlaufende Nummer nach dem letzten Tag der Anwesenheit auf der Baustelle zu verzeichnen)
- Genaue Bezeichnung der Baustelle bzw. des Projektes
- Anzahl und Qualifikation des auf der Baustelle tätigen Personals des Ans
- durchschnittliche Witterungsbedingungen des Arbeitstages (Lufttemperatur und Witterung / z. B. 22 °C, leicht bewölkt, trocken, kein Regen)
- detaillierte Beschreibung der arbeitstäglich erbrachten Arbeiten und jeweilige genaue örtliche Lage unter Berücksichtigung von Bauteilbezeichnungen, Achsangaben und Benennung der Arbeitsebene bzw. des Geschosses, ggf. auch Himmelsrichtung
- verwendete Gerätschaften und Maschinen
- besondere Vorkommnisse (z. B.: Kontrolltermin von Arbeitssicherheitsbehörden; technische Abnahmen von Statiker o. Prüfstatiker; extreme, arbeitsbeeinflussende Witterungsbedingungen; Stromausfall; Hochwasser; Ausfall von wichtigen Maschinen, Geräten, oder Einrichtungen wie Pumpen o. ä.; etc.)

TECHNISCHE ÄNDERUNGEN
Technische Änderungen werden nur in Übereinstimmung mit der Bauüberwachung und dem AG zugelassen.

BEDENKEN
Hat der AN irgendwelche Bedenken gegen die vorgesehene Art der Ausführung oder bauseits vorgeschlagene, oder gelieferte Werkstoffe, so dass er nicht die Verantwortung für die übertragenen Arbeiten übernehmen kann, so hat er dies sofort dem AG und der BÜ schriftlich mitzuteilen (Beratungspflicht des ANs). Unterlässt er eine schriftliche Anzeige, so trägt der AN die volle Verantwortung und die Haftung für eine einwandfreie Bauleistung allein. Er haftet insbesondere für die Einhaltung der baupolizeilichen Bestimmungen, der Verordnungen der Berufsgenossenschaften und für die Güte der gelieferten Baustoffe.

GÜTENACHWEIS
Den Nachweis der Güte und Gebrauchsfähigkeit von Stoffen und Bauteilen hat der AN auf seine Kosten zu erbringen. Sind nach den Normen, verschiedene Prüfverfahren zugelassen, so kann der AG den Gütenachweis nach demjenigen Verfahren verlangen, dass die ungünstigeren Ergebnisse ebringt.

BAUSTOFFPROBE
Proben von Baustoffen sind auf Aufforderung vor Beginn der Ausführung der betreffenden Arbeiten dem AG bzw. seinem Bauleiter zur Genehmigung vorzulegen. Ohne Genehmigung darf die Verwendung dieser Baustoffe nicht erfolgen.

BAUSEITS GELIEFERTE WERKSTOFFE
Bauseits gelieferte Werkstoffe sind, soweit sie vom AN weiterverarbeitet werden, bzw. soweit sie für die Ausführungen seiner Leistungen notwendig sind, abzuladen und bis zum Einbau in Verwahrung zu nehmen. Eine besondere Vergütung erfolgt nicht. Die ordnungsgemäße Lieferung ist zu bestätigen.

ABFALLBESEITIGUNG
Die Baustelle ist während der Bauzeit auch ohne Aufforderung der Bauleitung stets in sauberem, gut aufgeräumtem Zustand zu halten. Unterlassene Reinigungsarbeiten berechtigen den AG, diese Arbeiten auch ohne vorherige Ankündigung durch eine andere Firma auf Kosten des ANs durchführen zu lassen. Verbrennen auf der Baustelle ist untersagt.
Nicht mehr benötigte Arbeitsmaterialien, Werkzeuge oder sonstige Hilfsmittel sind umgehend von der Baustelle zu beräumen.

SICHERHEITS- UND GESUNDHEITSSCHUTZKOORDINIERUNG
Der AN verpflichtet sich alle Maßgaben und Pflichten, welche sich für ihn aus dem Arbeitsschutzgesetz (ArbSchG) und der Verordnung über Sicherheit und Gesundheitsschutz auf Baustellen (Baustellenvorordnung - BaustellV) ergeben, einzuhalten und zu befolgen. Insbesondere hat er mit dem vom AG eingesetzten Sicherheits- und Gesundheitsschutz-Koordinator (Si-Ge-Ko) zusammenzuarbeiten und dessen Angaben und Hinweise ordnungsgemäß umzusetzen.

BRANDSCHUTZ UND SONSTIGE BESTIMMUNGEN
Die jeweils geltende Landesbauordnung, das Merkblatt "Brandschutz bei Bauarbeiten" des Verbandes der Schadensversicherer (VdS) und der Arbeitsgemeinschaften der Berufsgenossenschaften sind zu beachten und strikt einzuhalten.

HAFTUNG
Der AN haftet alleinverantwortlich für die sachgemäße und termingerechte Ausführung der Bauarbeiten, Einhaltung aller gesetzlichen Bestimmungen, der Gerüstordnung, der Unfallverhütungsvorschriften und der polizeilichen und baupolizeilichen Vorschriften.

ABNAHME
Die Leistungen des ANs werden förmlich, anhand von Protokollen, Abnahmebescheinigungen etc. abgenommen. Der AN hat die förmliche Abnahme rechtzeitig schriftlich zu beantragen.
Eine fiktive oder stillschweigende Abnahme wird grundsätzlich ausgeschlossen.

SALVATORISCHE KLAUSEL
Die Nichtigkeit oder Unwirksamkeit einzelner Bestimmungen der Vorbemerkungen berühren die Gültigkeit derselben nicht. Im Falle der Nichtigkeit oder Unwirksamkeit einer Bestimmung werden die Vertragsparteien eine Regelung vereinbaren, die wirksam und dem wirtschaftlich und technisch Gewolltem am Nächsten ist.

## 01 SANIERUNG GRUNDLEITUNGEN UND SPIELBEREICH

### Abschnitt 01 BAUSTELLENEINRICHTUNG

#### Titel 01.01 Baustelleneinrichtung und Verkehrssicherung

##### Untertitel 01.01.01 Baustelleneinrichtung

**01.01.01.1 Fotodokumentation**
*** Pauschalposition
Als Zustandserfassung ist dem AG vor Baubeginn eine lückenlose Fotodokumentation des Baustellenbereiches zu übergeben. Hierbei sind Fassaden, Bewuchs, Treppen, Mauern, Zuwegungen, Zäune, Ablagerungen, vorh. Schäden etc. exakt innerhalb des gesamten Baufeldes zu dokumentieren.
Im Zufahrtsbereich ist der Zustand der vorh. Straßenoberflächen im Bereich der mit Baustraßenpaltten zu belegenden Fläche umfangreich und im Besein des Straßenbaulastträgers KSJ zu erfassen.
Aufwendungen für Abstimmungen sind einzukalkulieren.
Die Dokumentation ist der BL des AG wie folgt zu übergeben: CD mit Fotos durchnummeriert.
Menge: 1,000 psch

**01.01.01.2 Vermessungsleistung des AN**
*** Pauschalposition
Die Absteckung erfolgt durch einen vom AN zu beauftragenden Vermesser.
Koordinatenlisten bzw. Achsen in UTM-System des Landes Thüringen werden durch den Auftraggeber vorgegeben und vor Baubeginn an den AN übergeben.
Lagebezug: ETRS 89 Z32
Höhensystem DHHN 2016
Bezugspunkte und Höhenfestpunkte sind durch den AN selbst zu beschaffen.
Weitere Vermessungsleistungen wie z.B. zusätzliche Höhenüberprüfung an Einfahrten, Eingängen, Anpassungen und sonstigen Anschlüssen zum Bestand sowie die Sicherung aller Absteckpunkte sind ebenfalls einzukalkulieren und werden nicht gesondert vergütet.
Mit der Pauschale wird der erforderliche meßtechnische Aufwand des AN zur örtlichen Absteckung, Anpassung und die Überprüfung der Höhenvorgaben der Planung vergütet.
Menge: 1,000 psch

**01.01.01.3 Baustelle einrichten, vorhalten**
*** Pauschalposition
Geräte, Werkzeuge und sonstige Betriebsmittel, die zur vertragsgemäßen Ausführung der Bauleistungen erforderlich sind, auf die Baustelle bringen, bereitstellen und - soweit der Geräteeinsatz nicht gesondert vergütet wird - betriebsfertig aufstellen einschl. der dafür notwendigen Arbeiten.
Die erforderlichen festen Anlagen herstellen.
Unterkünfte, Werkstätten, Lagercontainer, Toiletten und dgl., soweit erforderlich, antransportieren, aufbauen und einrichten.
Strom- und Wasseranschluss sowie Entsorgungseinrichtungen und dgl. für die Baustelle, soweit erforderlich, herstellen.
Zufahrtswege innerhalb der Baustelle, zu Lagerplätzen und sonstige Platzbefestigungen im Baustellenbereich anlegen.
Flächen für die Baustelleneinrichtung stehen nicht zur Verfügung und müssen vom AN selbst beschafft werden.
Oberbodenarbeiten einschl. Beseitigen von Aufwuchs für die Baustelleneinrichtung, soweit erforderlich, ausführen.
Kosten für Vorhalten, Unterhalten und Betreiben der Geräte, Anlagen und Einrichtungen einschl. Mieten, Pacht, Gebühren und dgl. sind mit dieser Pauschale zu vergütet.
Die Pauschale gilt für alle Leistungen sämtlicher Bauteile des LV über die gesamte Bauzeit
Sämtliche Aufwendungen für Eigenüberwachungsprüfungen des AN sind in die EP einzurechnen und werden nicht gesondert vergütet.
Menge: 1,000 psch

**01.01.01.4 Baustelle räumen**
*** Pauschalposition
Baustelle von allen Geräten, Anlagen, Einrichtungen und dgl. räumen.
Benutzte Flächen und Wege entsprechend dem ursprünglichen Zustand unter Wahrung der landschaftspflegerischen Belange ordnungsgemäss herrichten.
Verunreinigungen beseitigen.
Soweit nicht für bestimmte Leistungen (z.B. Bedarfsleistungen) für das Räumen der Baustelle gesonderte Positionen im Leistungsverzeichnis enthalten sind, gilt die Pauschale für alle Leistungen sämtlicher Abschnitte des Leistungsverzeichnisses.
Menge: 1,000 psch

**01.01.01.5 Schutz für Baumstamm und Wurzeln herstellen 3,50 x 3,50 m**
Baum- und Wurzelschutz herstellen.
Baumschutz aus Bauzaun.
4 Bauzaunelemente je 3,50 m Länge liefern und aufbauen einschließlich erforderlicher Standfüße nach Wahl des AN
Bauzaunhöhe: 2,00 m
Auf Anweisung des AG entfernen.
Elemente umlaufend mit Verbindungsschellen verbinden.
Insgesamt sind 8 Schellen einzukalkulieren.
Vorhaltung gesondert.
Über die gesamte Bauzeit vorhalten und nach Abschluss der Maßnahme zurückbauen.
Menge: 56,000 m

**01.01.01.6 Schutz für Baumstamm herstellen STD >45-65 cm**
Mantel mit Polsterung zum Schutz des Baumstammes vor
mechanischer Beschädigung herstellen und während der
Bauzeit unterhalten.

Der Mantel darf den Baumstamm und
Wurzelanläufe nicht berühren. Der Stammdurchmesser
wird 1 m über Geländeoberfläche gemessen.
Stammdurchmesser >40 cm bis 65 cm.

Polsterung des Stammes durch Umwickeln mit Holzwolloder
Strohseil.
Mantel aus Brettern, 30 mm dick, lückenlos befestigen.
Mantelhöhe 2,5 m.

Schutzmaterial nach Beendigung der Bauarbeiten abbauen.
Material wieder in Eigentum des AN übernehmen und von
Baustelle entfernen.
Menge: 4,000 St

##### Untertitel 01.01.02 Verkehrssicherung

**01.01.02.1 Verkehrszeichenpläne, verkehrsrechtliche AO**
Aufstellen von Verkehrzeichenplänen nach § 45 Abs. 6 StVO zur Sicherung der Baustelle und zur Regelung des öffentlichen Verkehrs, einschließlich Planskizzen für Umleitungsbeschilderung.
Antrag zur verkehrsrechtlichen Anordnung für die gesamte Bauzeit, Gebühren sind einzurechnen.
Abstimmung mit der Verkehrsbehörde Jena.
Menge: 1,000 St

**01.01.02.2 Bauzaun aufstellen**
Bauzaun einschl. erforderlicher Tore zur Baustellensicherung standsicher herstellen, unterhalten bzw. vorhalten während der gesamten Bauzeit, nach Bedarf umsetzen sowie nach Beendigung der Bauzeit bzw. auf Anweisung des AG entfernen.
Elemente umlaufend mit Bauzaunverbindern sicher verbinden.
Zaun aus Stahlgeflecht mit Beton- oder Kunststofffuß.
Höhe 2,00 m
70 v.H. des Preises werden nach Aufstellung, der Rest nach Entfernen des Bauzaunes vergütet.
Abgerechnet wird die maximale Menge der gleichzeitig auf der Baustelle zum Einsatz kommt.
Menge: 60,000 m

**01.01.02.3 Überfahrten Stahlplatten**
Vorübergehende Überfahrten über vorhandene nicht befahrbare Flächen und Gräben,aus verlegten Stahlplatten, höhengleich, inkl. Bettung bzw. Ausgleich aus Sand herstellen, ggf. nach Bedarf umsetzen sowie beseitigen. Für Überfahrten bis 30 t.
Vorhaltung über die gesamte Bauzeit,
einschließlich erforderlicher Umsetzungen
Menge: 20,000 m²

**01.01.02.4 Verkehrssicherung läng. Dauer durchführen**
*** Pauschalposition
Verkehrssicherung an Arbeitsstellen von längerer Dauer nach RSA aufstellen, vorhalten, warten, betreiben und beseitigen.
Aufstellen der dafür notwendigen Verkehrszeichenplänen nach § 45 Abs. 6 STVO, zur Sicherung der Baustelle und zur Regelung des öffentlichen Verkehrs über die gesamte Bauzeit.
Abstimmung mit der Verkehrsbehörde der Stadt Jena, Antrag zur verkehrsrechtlichen Anordnung, inkl. den dafür anfallenden Gebühren.
Vorh.Verkehrszeichen außer Kraft und wieder in Kraft setzen.
70 v.H. der Pauschale werden nach betriebsfertigem Aufstellen, der Rest nach Beseitigen vergütet.
Menge: 1,000 psch

**01.01.02.5 Einholung Genehmigungen**
*** Pauschalposition
Alle, für die komplette Baumaßnahme notwendigen Genehmigungen (Schachtscheine, Sondernutzungen, Aufgrabeerlaubnisse,  u.a.) sind vom AN bei den zuständigen Behörden rechtzeitig zu beantragen und erforderliche Abstimmungen in eigener Verantwortung zu führen.

Die Gebühren für die vorgenannten Genehmigungen sind einzurechnen.
Menge: 1,000 psch

**01.01.02.6 Kontrolle der Arbeitsstellensicherung**
*** Pauschalposition
Kontrolle der Arbeitsstellensicherung gem. ZTV-SA, durchführen.Die Kontrolle ist unmittelbar nach der Durchführung zu erfassen und zu dokumentieren.
Kontrolle 2 x täglich, an arbeitsfreien Tagen 1 x täglich.
Schriftliche Dokumentation durch AN erstellen.
Menge: 1,000 psch

##### Untertitel 01.01.03 Allgemeine Leistungen

**01.01.03.1 Vermessung des Geländes nach Abschluß der Bauarbeiten**
*** Pauschalposition
Bestandspläne nach der Richtlinie digitale Daten der Stadt Jena erstellen
Bestandspläne erstellen.
Lage- und höhenmäßiges Einmessen der Topografie im
Baufeld mit Eintragung aller errichteten bzw. veränderten
Bauwerke, Einbauten, Leitungstrassen mit Schachtbauwerken in Lage und Höhe und einschließlich der relevanten
Gehölzstandorte als Komplettvermessung nach der aktuellen
Richtlinie digitale Daten der Stadt Jena.

1. Vorwort
Die Richtlinie digitale Daten erläutert die technischen
Anforderung an Geobasisdaten, die im Auftrag der
Stadtverwaltung erhoben werden.

2. Lage-und Höhenbezug
Als Lagebezug gilt das ab 1. Quartal 2013 amtliche
UTM-System des Landes Thüringen.
"ETRS89 I UTM Zone 32N" mit dem EPSG Schlüssel "25832"
Die Anschlusspunkte (Katasterfestpunkte odersind beim Team
Geoinformation zu erhalten. Stationierungen für
Aufnahmepunkte sind an drei unabhängige Festpunkte
anzuschließen und die auftretenden Abweichungen zu
protokollieren. Die höchstzulässige Abweichung für die
Stationierung beträgt zwei Zentimeter (mittleres Punktgewicht
nach Transformation).
Der Höhenbezug ist im System NHN (DHHN92) herzustellen.
Nivellements sind grundsätzlich an zwei unabhängige
Höhenfestpunkte anzuschließen. Die höchstzulässige
Abweichung für Nivellements zwischen zwei Festpunkten
beträgt zwei Zentimeter pro Kilometer Nivellementsweg.

3. Abgabe der Unterlagen
Bei der Übergabe an die Stadtverwaltung Jena sind folgende
Unterlagen abzuliefern:
- Protokoll der Stationierung bzw. des Nivellements
- Plot im geforderten Maßstab
- Ebenenbelegung, wenn nicht auf der Basis der Anlage E
gearbeitet wurde.
- Die Projektdatei ist im Dateiformat DGN, DXF oder DWG zu
übergeben.
- Die Aufnahmepunkte können auch im ASCII Textformat
übergeben werden.
- Die Daten sind als Dateianhang an die E-Mail-Adresse
geoinformation@jena .de zu senden.

4. Anforderungen an die Unterlagen
- Die Ebenenbelegung ist nach Anlage E vorzunehmen.
- Bei der Abgabe von dreidimensionalen Datensätzen ist
jeder Objektpunkt mit der tatsächlichen Höhe zu bestimmen.
- Die Aufnahmepunkte aus der örtlichen Vermessung von
Topografie, Medien und Leitungsbeständen sind mit zu
übergeben aus denen sich Punktkoordinaten, Punkthöhen und
Punktebenen ableiten lassen.
- Die Zeichnungsdatei ist mit einer Legende und einem Spiegel
zu versehen. Aus den Angaben im Spiegel muss eindeutig
das verwendete Lage- und Höhensystem, die Firma und der
Bearbeiter des Auftragnehmers und das Datum, an dem die
Messung erfolgte, hervorgehen.
ln der Legende sind von der "Richtlinie digitale Daten" Anlage
E abweichende Symbole oder Planzeichen darzustellen.
Ebenso ist ein Nordpfeil der Zeichnung hinzuzufügen.
- Kurven oder Splines (Kurven höherer Ordnung) sind nach
Möglichkeit zu vermeiden.
- Signaturen: Bei Auftragsvergabe wird eine DXF- oder
DWG-Datei mitgeliefert, welche die im System der
Stadtverwaltung Jena verwendeten Signaturen enthält.
Diese werden bei einer Symbolgröße = 1 für den
Polygonpunkte) Grundmaßstab 1 : 250 erstellt.
Sind für bestimmte Objekte keine Signaturen vorhanden sind
vom Auftragnehmer eigenständig Signaturen zu generieren.
Bei Rückfragen wenden Sie sich bitte an das Dezernat 3 -
Stadtentwicklung & Umwelt, Stabsstelle Querschnittsaufgaben,
Team Geoinformation
Menge: 1,000 psch

**01.01.03.2 Qualitätsakte**
*** Pauschalposition
vor bzw. spätestens zur Abnahme der Gesamtmaßnahme sind die aufgeführten Unterlagen an KIJ in einer Qualitätsakte digital im PDF-Format auf CD zu übergeben.

- Fachbauleitererklärung
- Eignungsnachweise aller gelieferten Materialien
- Verdichtungsnachweise
- Eigenüberwachungsnachweise
- Materialprüfergebnisse / Eignungsprüfungen /
  Zertifikate
- Erklärung über ordnungsgemäße Einsandung
- Tabellarische Aufstellung des AN zu
  abtransportierten, nicht gefährlichen Abfällen
  (Erdaushub, Straßenaufbruch) mit Angabe
  der Verbringungsmengen (Tonnen) und
  Verbringungsorte
- Abnahme Gründungsplanum
- Materialaufstellung / Lieferscheine
- Qualitäts- und Herstellernachweis aller gelieferten
  Materialien
Menge: 1,000 psch

**01.01.03.3 Aushub Baustraße**
Boden für Baustraße ausheben.
Tiefe bis 0,80 m
Material lösen zwischenlagern.
Homogenbereich A - Hanglehm
entsprechend Baugrundgutachten BEB Jena vom 08.07.2026
Menge: 30,000 m³

**01.01.03.4 gelagerten Boden entsorgen BM-0, BG-0**
gelagerten, nicht für Wiedereinbau geeigneten Boden,
von Miete laden und entsorgen,
BM-0, BG-0 gemäß EBV Tabelle 3
Anfallendes Material ist fachgerecht mit Nachweis auf
Lieferschein zu beseitigen, inkl. Kippgebühr.

Abrechnung nach Wiegeschein
Menge: 60,000 t

**01.01.03.5 Baustellenzufahrt herstellen und zurückbauen**
Baustellenzufahrt herstellen und nach Bauende zurückbauen.
Zufahrt aus unegbundenem Material nach Wahl des AN.
Dicke i.M. 30 cm.
Baustellenzufahrt zum Baufeld.
Zufahrt aus ungebundenem Material.
Breite der Zufahrtstraße 3,50 m.
Längsneigung bis 29 %.
Die Baustellenzufahrt ist über die gesamte Bauzeit nach Notwendigkeit instandzuhalten.
Die Aufwendungen dafür sind einzukalkulieren.
Menge: 85,000 m³

**01.01.03.6 Fahrstraßenplatten aus Stahl**
Fahrstraßenplatten zum Schonen der Baustellenzufahrt
Breite der Baustraße: 3,60 m
Fahrplatten zum Befahren mit mittelschweren
Arbeitsgeräten (zulässig gem. Vorbemerkungen sind
Fahrzeuge mit bis 12 t Gesamtgewicht)
zum Schutz des vorh. Asphaltfußweges
Material: Stahl
rutschhemmend profiliert für ein Wegegefälle bis ca. 10%
Abmessungen Fahrplatte: ca. 5 m x 1,8 m, Höhe 14/16 mm
Verbindungsklammern: hochwertige Stahlklammern, zum
Verbinden der Fahrplatten, verzinkt
Tragfähigkeit: bis 12 t
über die gesamte Bauzeit vorhalten
inkl. An- und Abtransport
inkl. auslegen und rückbauen
nach Bedarf nachrichten und reinigen

Einsatzbereich:
auf dem vorh. fußläufigen Gehweg (Asphaltweg mit Einfassung aus Graniteinzeiler)
Menge: 75,000 m

**01.01.03.7 beidseitiges Bankett an Fahrstraßenplatten**
beidseiten Seitenstreifen bzw. Bankett profilgerecht aus Mineralgemisch (Hartgestein) 0/22 herstellen.
als seitliche Anpassung zwischen Fahrstraßenplatten und vorh. Grünfläche
Dicke bis 0,15 m
Verdichtungsgrad Ev2=80 MPa.
Querneigung 6% bzw. 12%
Bankettbreite je Seite: 0,50 m
eingebaute Höhe: bis ca. OK Fahrstraßenplatten
inkl. Rückbau zum Abschluss der Baumaßnahme
Anfallende Stoffe sind nachweislich geordnet zu entsorgen.
Menge: 75,000 m

**01.01.03.8 Geotextil**
Einbau von filterstabilem Geotextil GRK 4 als Schutz des vorh. Gehweges vorh. dem Einbau der Fahrstraßenplatten und des Bankettes
liefern und einbauen
inkl. Rückbau zum Abschluss der Baumaßnahme
Anfallende Stoffe sind nachweislich geordnet zu entsorgen.
Menge: 345,000 m²

**01.01.03.9 Hackschnitzel als Schutzbelag unter Baustraßenplatten**
Hackschnitzel als Schutzbelag unter Fahrstraßenplatten liefern und einbauen
Hackschnitzel Körnung: 0/80 mm als Unterbau und Schutzlage für die Fahrstraßenplatten einbauen
Dicke: i.M. 15 cm
inkl. Rückbau zum Abschluss der Baumaßnahme
Anfallende Stoffe sind nachweislich geordnet zu entsorgen.
Menge: 270,000 m²

### Abschnitt 02 LEITUNGSBAU UND ERDARBEITEN

#### Titel 02.01 Allgemeine Leistungen Leitungsbau

**02.01.1 Wasserhaltung in Baugruben und Gräben**
Wasserhaltung zur Trockenhaltung von Baugruben und Gräben gegen eindringendes Schichten- bzw. Grundwasser während der Bauzeit aufbauen, vorhalten, betreiben und wieder abbauen. Ausführung Wasserförderanlagen nach Wahl des AN (Pumpe mit Elektromotor) und sonstigen erforderlichen Geräten.
Stromanschluss ist Sache des AN.
Anzahl der Pumpen nach Wahl des AN.
Die Herstellung von Pumpensümpfen ist in den Einheitspreis einzukalkulieren.
Fördermenge bis 20 m³/Std, Förderhöhe bis 5 m, Schlauchleitung bis 50 m.
Abrechnung nach Pumpenbuch.
Menge: 40,000 h

**02.01.2 Verdichtungsnachweis, Grabensohle**
Verdichtungsnachweis mit leichter Fallplatte.
EVd > 25 MPa.
Grabensohle
Menge: 9,000 St

**02.01.3 Verdichtungsnachweis, Grabenverfüllung und Schottertragschicht**
Verdichtungsnachweis mit leichter Fallplatte.
EVd > 40 bzw. 50 MPa.
Grabenverfüllung und Schottertragschicht
Menge: 4,000 St

#### Titel 02.02 Rückbauleistungen

##### Untertitel 02.02.01 Rückbau Oberflächen

**02.02.01.1 Rechteckpflaster aufnehmen, lagern für Wiedereinbau, grau**
Betonrechteckpflaster einschließlich Bettung aufbrechen und aufnehmen. Aufbruch der Tragschicht wird nicht gesondert vergütet.
Art = Rechteckpflaster verscheidene Formate
Formate: 10/10/8 und 20/20/8 cm
Bettung aus Sand/Splitt.
Wiederverwendbare Steine säubern und für den Wiedereinbau auf der Baustelle zwischenlagern. Sortieren ist einzurechnen.
Anfallende Stoffe sind nachweislich geordnet zu entsorgen.
Menge: 115,000 m²

**02.02.01.2 Betonplatten aufnehmen, lagern für Wiedereinbau, grau**
Betonplatten einschließlich Bettung aufbrechen und aufnehmen. Aufbruch der Tragschicht wird nicht gesondert vergütet.
Art = Betonplatten 40 x 40 cm
Dicke 5 bis 8 cm
Bettung aus Sand/Splitt.
Wiederverwendbare Platten säubern und für den Wiedereinbau auf der Baustelle zwischenlagern
Anfallende Stoffe sind nachweislich geordnet zu entsorgen.
Menge: 145,000 m²

**02.02.01.3 Einzeiler Rechteckpflaster aufnehmen, lagern für Wiedereinbau, grau**
Einzeiler aus Betonrechteckpflaster einschließlich Bettung aufbrechen und aufnehmen. Aufbruch der Tragschicht wird nicht gesondert vergütet.
Rechteckpflaster 20/30/8 cm, grau
Bettung aus Sand/Splitt.
Wiederverwendbare Steine säubern und für den Wiedereinbau auf der Baustelle zwischenlagern
Anfallende Stoffe sind nachweislich geordnet zu entsorgen.
Menge: 5,000 m

**02.02.01.4 Bordsteine aus Beton aufnehmen, entsorgen**
Bordsteine aufnehmen.
Bordsteine aus Beton, ca. 15/30,15/22, 10/25 und 10/30 cm, als Tief- oder Hoch/Rundbord in Beton oder Mörtel versetzt.
Unterbeton, ca. 20-25 cm dick, inkl. Rückenstütze aufbrechen.
Anfallende Stoffe sind nachweislich geordnet zu entsorgen.
Ausbau in Teilmengen.
Menge: 40,000 m

**02.02.01.5 Betonfertigteil mit Bankauflage aufnehmen, lagern**
Betonfertigteil mit Bankauflage aufnehmen, lagern.
Fertigteil aus Beton aufnehmen, säubern und für den Wiedereinbau auf der Baustelle zwischenlagern.
Maße: 1,00 x 0,60 x 0,40 m
Bankauflagen, soweit erfoderlich, demontieren und ebenfalls für den Wiedereinbau zwischenlagern.
inkl. Fundamentabbruch und Erdarbeiten
Anfallende Stoffe sind nachweislich geordnet zu entsorgen.
Menge: 16,000 m

**02.02.01.6 Winkelstützelement aufnehmen, entsorgen**
Winkelsützelement aus Beton zurückbauen. Erdarbeiten sind einzurechnen.
Maße: 1,00 x 0,60 x 0,20 m
inkl. Fundamentabbruch und Erdarbeiten
Anfallende Stoffe sind nachweislich geordnet zu entsorgen.
Menge: 5,000 St

**02.02.01.7 Winkelstützelement aufnehmen, lagern**
Winkelsützelement aus Beton aufnehmen, säubern und für den Wiedereinbau auf der Baustelle zwischenlagern.
Erdarbeiten sind einzurechnen.
Maße: 1,00 x 0,60 x 0,20 m
inkl. Fundamentabbruch und Erdarbeiten
Anfallende Stoffe sind nachweislich geordnet zu entsorgen.
Menge: 3,000 St

**02.02.01.8 Zaun aufnehmen, Stabgitterzaun**
Zaun aufnehmen, einschließlich Verstrebungen.
Stabgitterzaun
Zaunhöhe über 1,50 bis 2,00 m.
Pfosten aus Metall.
Pfostenabstand über 2,00 bis 3,00 m.
Pfosten mit Einzelfundament aus Beton, Durchmesser bis
30 cm, Tiefe bis 80 cm.
Erdarbeiten sind einzurechnen.
In Teilmengen.
Wiederverwendbares Material säubern und für den Wiedereinbau zwischenlagern.
Lage für den Wiedereinbau nach Wahl des AN sichern.
Anfallende Stoffe sind nachweislich geordnet zu entsorgen.
Menge: 35,000 m

**02.02.01.9 Geländer aufnehmen**
Geländer aufnehmen, Geländer mit Füllstäben
Höhe ca. 1,00 m
Pfosten aus Metall.
Pfostenabstand über 2,00 bis 3,00 m.
Pfosten mit Einzelfundament aus Beton, Durchmesser bis
30 cm, Tiefe bis 80 cm.
Erdarbeiten sind einzurechnen.
In Teilmengen.
Wiederverwendbares Material säubern und für den Wiedereinbau zwischenlagern.
Lage für den Wiedereinbau nach Wahl des AN sichern.
Anfallende Stoffe sind nachweislich geordnet zu entsorgen.
Menge: 10,000 m

**02.02.01.10 Mast Sonnensegel zurückbauen, lagern**
Stahlmast als Halterung für Sonnensegel zurückbauen.
Beton entfernen und für den Wiedereinbau auf der Baustelle zwischenlagern.
Lage für den Wiedereinbau nach Wahl des AN sichern.
inkl. Fundamentabbruch und Erdarbeiten
Anfallende Stoffe sind nachweislich geordnet zu entsorgen.
Menge: 1,000 St

**02.02.01.11 Straßenabläufe ausbauen**
Strassenablauf einschliesslich Aufsatz vollständig
ausbauen und für den Wiedereinbau zwischenlagern.
Anschlussleitungen, soweit
erforderlich, abdichten.
Strassenablauf aus Beton/Mauerwerk,
Lage für den Wiedereinbau nach Wahl des AN sichern.
inkl. Fundamentabbruch und Erdarbeiten
Anfallende Stoffe sind nachweislich geordnet zu entsorgen.
Menge: 2,000 St

**02.02.01.12 Spielgeräte zurückbauen, lagern**
*** Pauschalposition
Spielgerät aus Holz zurückbauen und für den Wiedereinbau zwischenlagern.
Hütte aus Holz,
Länge bis 2,00 m
Breite bis 1,00 m
Höhe bis 1,00 m
inkl. Fundamentabbruch und Erdarbeiten
Anfallende Stoffe sind nachweislich geordnet zu entsorgen.
Menge: 1,000 psch

##### Untertitel 02.02.02 Rückbau Leitungsbau

**02.02.02.1 Schachtabbruch, komplett, bis 3,0 m Tiefe**
Kontrollschacht bis 3,0 m Sohltiefe komplett abbrechen, aufnehmen, transportieren
Auffüllung und Oberflächenwiederherstellung nach gesonderten Positionen.
inkl. Fundamentabbruch und Erdarbeiten
Anfallende Stoffe sind nachweislich geordnet zu entsorgen.
Menge: 3,000 St

**02.02.02.2 Schachtabbruch, Teilabbruch**
Kontrollschacht bis 3,0 m Sohltiefe zum Teil abbrechen, aufnehmen, transportieren
Rückbau Konus.
Schachtboden perforieren und mit Kies 16/32 verfüllen.
Kies gesondert.
Auffüllung und Oberflächenwiederherstellung nach gesonderten Positionen.
10 Schächte DN 1000
inkl. Fundamentabbruch und Erdarbeiten
Anfallende Stoffe sind nachweislich geordnet zu entsorgen.
Menge: 10,000 St

**02.02.02.3 Verfüllung Schachtbauwerke**
Kies 16/32 liefern und teilabgebrochene Schächte DN 1000 verfüllen
Abrechnung nach Lieferschein.
Menge: 30,000 m³

**02.02.02.4 Abwasserkanal aufnehmen, entsorgen**
Abwasserkanal aufnehmen, transportieren
Leitung aus Beton, Kunststoff oder Steinzeug bis DN 200
inkl. Erdarbeiten
Anfallende Stoffe sind nachweislich geordnet zu entsorgen.
Menge: 20,000 m

**02.02.02.5 Rohrleitung trennen**
Vorhandene Rohrleitung trennen.
Leitung bis DN 200 Kunststoff
Menge: 2,000 St

#### Titel 02.03 Oberbodenarbeiten

**02.03.1 Oberboden abtragen und lagern**
Oberboden ggf. einschließlich Vegetationsdecke abtragen
und lagern.
Dicke des Abtrages 15 bis 50 cm.
Oberboden zum Aufbereiten (Sieben) auf Zwischenlagerplatz  lagern. Zwischenlagerplatz ist Sache des AN
Sieben gesondert.
Wiedereinbau gesondert.
Menge: 50,000 m³

**02.03.2 Oberboden sieben**
Oberboden aus Position 02.03.1 mit Trommelsiebanlage mit separatem Dieselmotor sieben.
Siebeinsatz 20 mm.
Trennung in 2 Fraktionen mit Badaustragung.
Bunkervolumen 4 m³
Siebanlage liefern und über die gesamte Bauzeit vorhalten.
Menge: 50,000 m³

**02.03.3 Entsorgung Siebüberlauf**
Entsorgung Siebüberlauf, Wurzeln / organische
Materialien sowie Störstoffe unnatürlicher Herkunft
Anfallende Stoffe sind nachweislich geordnet zu entsorgen.
Menge: 8,000 m³

**02.03.4 Oberboden auf Miete lagern**
Wiedereinbaufähigen Oberboden aus Position 03.1 laden und auf Miete innerhalb des Baufeldes lagern.
Miete nach Abschluss der Arbeiten mit PE Folie, Dicke 2mm, abdecken und sichern.
Sicherung nach Wahl des AN.
Fläche für Oberbodenmiete ist durch den AN selbst zu beschaffen.
Menge: 42,000 m³

**02.03.5 Oberboden einbauen**
gesiebten Oberboden am Zwischenlager bzw. der Miete aufnehmen, laden, transportieren und profilgerecht innerhalb der Baustelle einbauen.
Fläche geneigt bis Böschung 1:1,5
Auftragsstärke: 15 bis 30 cm
Menge: 42,000 m³

**02.03.6 Oberboden liefern und einbauen**
Oberboden liefern und profilgerecht innerhalb der Baustelle einbauen.
Oberboden gesiebt und (wurzel) unkrautfrei
Fläche geneigt bis Böschung 1:1,5
Auftragsstärke: 15 bis 30 cm
Menge: 27,000 m³

#### Titel 02.04 Bodenarbeiten

**02.04.1 Probenahme, Deklarationsanalyse Bodenaushub nach EBV**
Probenahme, Deklarationsanalyse Bodenaushub nach Ersatzbaustoff-Verordnung (EBV) nach Tabelle 3 (Materialwerte für Bodenmaterial und Baggergut)
(Feststoff mit Eluat), Mindestuntersuchungsprogramm
einschl. Prüfbericht, Auswertung und Bewertung
für vorhandenen und gelösten Boden
Menge: 1,000 St

**02.04.2 Boden für Suchgraben Homogenbereich A**
Boden für Suchgraben ausheben, zur Wiederverwendung
seitlich lagern und nach Beendigung der Suche wieder
einbauen und verdichten.
Vorschriften der Versorgungsunternehmen beachten.
Homogenbereich A,
entsprechend Baugrundgutachten BEB Jena vom 08.07.2026
Grabentiefe bis 3,50 m.
Abgerechnet wird mit senkrechten Wänden.
Verbau ist einzurechnen
AVV-Schlüsselnummer 170504
Menge: 15,000 m³

**02.04.3 Boden für Wege und Plätze**
Boden und ehemaliges Deck- und Tragschichtmaterial
lösen, laden, transportieren und im Baustellenbereich zwischenlagern,
für Wege und Plätze,
Homogenbereich A und B DIN 18300,
Aushubtiefe bis 50 cm

Abrechnung nach Bestandsaufmaß / Abtragsprofil
Menge: 26,000 m³

**02.04.4 Boden für den Teilrückbau von Schächten, Homogenbereich B**
Boden für den Teilrückbau von Schachtbauwerken  ausheben.
Grabentiefe bis 1,25
Schachtbaugruben werden nach örtlichen Aufmaß abgerechnet.
Material lösen und seitlich zwischenlagern.
Homogenbereich A - Hanglehm
entsprechend Baugrundgutachten BEB Jena vom 08.07.2026
in Teilmengen (12 Einzelschächte).
Menge: 30,000 m³

**02.04.5 Boden für Gräben von Leitungen, Treppen, Mauern, bis 2,50 m, Homogenbereich A**
Boden Gräben von Leitungen einschl. Schachtbaugruben, Treppen und Mauern  ausheben.
Grabentiefe bis 2,50
Breite der Grabensohle 0,8 m = Abrechnungsbreite
Schachtbaugruben werden nach örtlichen Aufmaß abgerechnet.
Material lösen, laden und auf einem Zwischenlager des AN  zwischenlagern.
Abgerechnet wird mit senkrechten Wänden,
Verbau gesondert.
Homogenbereich A - Hanglehm
entsprechend Baugrundgutachten BEB Jena vom 08.07.2026
Position gilt auch für die Erdarbeiten von Treppen und Mauern
Menge: 290,000 m³

**02.04.6 Boden für Leitungsgraben bis 2,50 m, Homogenbereich B**
Boden für Leitungsgraben einschl. Schachtbaugruben ausheben.
Grabentiefe bis 2,50
Breite der Grabensohle 0,8 m = Abrechnungsbreite
Schachtbaugruben werden nach örtlichen Aufmaß abgerechnet.
Material lösen, laden und auf einem Zwischenlager des AN  zwischenlagern.
Abgerechnet wird mit senkrechten Wänden,
Verbau gesondert.
Homogenbereich B - Hangschutt
entsprechend Baugrundgutachten BEB Jena vom 08.07.2026
Menge: 20,000 m³

**02.04.7 Zulage Boden für Leitungsgraben bis 3,50 m, Homogenbereich A/B**
Zulage zu den Positionen 02.03.10 für Boden  Leitungsgraben einschl. Schachtbaugruben ausheben.
Grabentiefe bis 3,50 m
Zulage gilt für die Mehraufwendungen ab einer Baugrubentife über 2,50 bis 3,50 m
Kopfloch für Schacht RW 7
Material lösen, laden und auf einem Zwischenlager des AN  zwischenlagern.
Abgerechnet wird mit senkrechten Wänden,
Verbau gesondert.
Kalkulationsansatz Homogenbereich A/B
50 % Hangelehm/50 % Hangschutt
entsprechend Baugrundgutachten BEB Jena vom 08.07.2026
Menge: 40,000 m³

**02.04.8 Zulage Wurzelraumschachtung mit Saugbagger**
Wurzelraumschachtung mit Erhaltung der Wurzeln,
als Zulage zu Aushubpositionen
Die ausgeführten Arbeiten sind vollumfänglich zu
dokumentieren (Fotodokumentation)
Ausführung nur nach vorhergiger Absprache und auf
Anordnung der Bauüberwachung,
Kompletter Bodenaushub mit
Saugbagger als Anbaugerät für Bagger (zulässiges Maximalgewicht 12 t)
im Kronenbereich von Bäumen bzw. auf
Anweisung der Bauleitung, in Teilflächen.

Abrechnung auf Nachweis
Menge: 16,000 h

**02.04.9 Zulage Handschachtung Wurzelbereich**
Zulage zu Bodenaushubpositionen
im Bereich der Kronentraufe von Bäumen von Hand
ausheben,
Verletzungen der Baumkrone und des Stammes vermeiden.
Wurzeln > 5 cm Durchmesser unversehrt erhalten,
Wurzeln > 2 cm bis 5 cm Durchmesser weitgehend schonen.
Unvermeidbare Wurzelabtrennungen mit glattem Schnitt
durchführen. Freiliegende Wurzelteile mit Jutegewebe
oder dergleichen bedecken und während der Bauzeit feucht
halten.
Wurzeln beim Verfüllen und Verdichten vor Beschädigung
schützen, Hohlräume einschlämmen. Durchführung
notwendiger Wurzelbehandlungen werden gesondert
beauftragt.
Abrechnung nach Aushubprofil.
Menge: 50,000 m³

**02.04.11 Verbau Grabentiefe bis 2,50 m**
Verbau nach Wahl des AN nach DIN 4124 für Leitungsgräben nach statischen und konstruktiven Erfordernissen abschnittsweise vollflächig herstellen, vorhalten und nach Einbau der Ver- und Entsorgungsleitungen mit dem Verfüllen des Grabens fortschreitend zurückbauen.

Die statischen Nachweise sind durch den AN nach Aufforderung durch den AG zu erbringen. Mehraufwand und Behinderungen für Grabenverbau im Bereich von Schachtbaugruben, von Kreuzungen mit Kabeln und Leitungen, mit zusätzlichen Verkehrsbelastungen usw. sind einzukalkulieren.

Bei der Auswahl des Verbaus sind die Hinweise des Baugrundgutachtens unbedingt zu beachten. Auf eine fachgerechte Hinterfüllung bzw. Hinterstopfung des Verbaus ist zu achten, um ein Nachbrechen bzw. Nachrutschen der Grabenwände grundsätzlich auszuschließen.

Abgerechnet wird nach verbauter Fläche aus der Länge des Grabens in Leitungsachse und senkrechter Höhe von Grabensohle bis OK Gelände. Schächte werden übermessen. Mehraufwendungen für Montage- und Arbeitsraum bei Schachtbauwerken ist in den Schachtpositionen einzurechnen.

Grabentiefe: bis 2,50 m
Lichte Grabenbreite: nach DIN 1610 in Abhängigkeit von Grabentiefe und Dimension der Rohrleitung.
Einbau in Teilmengen
Menge: 390,000 m²

**02.04.12 Verbau Schachtbaugruben bis 2,50 m**
Verbau nach Wahl des AN nach DIN 4124 für Schachtbaugruben nach statischen und konstruktiven Erfordernissen abschnittsweise vollflächig herstellen, vorhalten und nach Einbau der Ver- und Entsorgungsleitungen mit dem Verfüllen des Grabens fortschreitend zurückbauen.

Die statischen Nachweise sind durch den AN nach Aufforderung durch den AG zu erbringen. Mehraufwand und Behinderungen für Grabenverbau im Bereich von Schachtbaugruben, von Kreuzungen mit Kabeln und Leitungen, mit zusätzlichen Verkehrsbelastungen usw. sind einzukalkulieren.

Bei der Auswahl des Verbaus sind die Hinweise des Baugrundgutachtens unbedingt zu beachten. Auf eine fachgerechte Hinterfüllung bzw. Hinterstopfung des Verbaus ist zu achten, um ein Nachbrechen bzw. Nachrutschen der Grabenwände grundsätzlich auszuschließen.

Abgerechnet wird nach verbauter Fläche aus der Länge des Grabens in Leitungsachse und senkrechter Höhe von Grabensohle bis OK Gelände. Schächte werden übermessen. Mehraufwendungen für Montage- und Arbeitsraum bei Schachtbauwerken ist in den Schachtpositionen einzurechnen.

Grabentiefe: bis 2,50 m
Lichte Grabenbreite: nach DIN 1610 in Abhängigkeit von Grabentiefe und Dimension der Rohrleitung.
Einbau in Teilmengen
Menge: 180,000 m²

**02.04.13 Verbau Schachtbaugrube bis 3,50 m**
Verbau nach Wahl des AN nach DIN 4124 für Schachtbaugruben nach statischen und konstruktiven Erfordernissen abschnittsweise vollflächig herstellen, vorhalten und nach Einbau der Ver- und Entsorgungsleitungen mit dem Verfüllen des Grabens fortschreitend zurückbauen.

Die statischen Nachweise sind durch den AN nach Aufforderung durch den AG zu erbringen. Mehraufwand und Behinderungen für Grabenverbau im Bereich von Schachtbaugruben, von Kreuzungen mit Kabeln und Leitungen, mit zusätzlichen Verkehrsbelastungen usw. sind einzukalkulieren.

Bei der Auswahl des Verbaus sind die Hinweise des Baugrundgutachtens unbedingt zu beachten. Auf eine fachgerechte Hinterfüllung bzw. Hinterstopfung des Verbaus ist zu achten, um ein Nachbrechen bzw. Nachrutschen der Grabenwände grundsätzlich auszuschließen.

Abgerechnet wird nach verbauter Fläche aus der Länge des Grabens in Leitungsachse und senkrechter Höhe von Grabensohle bis OK Gelände. Schächte werden übermessen. Mehraufwendungen für Montage- und Arbeitsraum bei Schachtbauwerken ist in den Schachtpositionen einzurechnen.

Grabentiefe: bis 3,50 m
Lichte Grabenbreite: nach DIN 1610 in Abhängigkeit von Grabentiefe und Dimension der Rohrleitung
Menge: 55,000 m²

**02.04.14 Grabensohle vertiefen, Bodenaustausch einfüllen, verdichten einschließlich Geotextil**
Für die Leitungsverlegung nachweislich ungeeigneten
Boden unterhalb der Grabensohle ausheben, notwendigen Verbau herstellen, grobkörnigen verdichtungsfähigen
Boden liefern und wieder bis zur Grabensohle einbauen
und verdichten. Anfallende Stoffe sind nachweislich geordnet zu entsorgen.
Evtl. erforderliche Zwischenlagerung wird nicht gesondert vergütet.
Mehraushub und -verfüllung für den Verbau ist in den Einheitspreis einzukalkulieren.
inkl. Liefern und Verlegen 1 Lage Geotextil, Geotextilrobustheitsklasse GRK 3.
Erforderlicher Verbau ist in die Position einzurechnen und wird nicht gesondert vergütet.
Boden des Homogenbereichs A
entsprechend Baugrundgutachten BEB Jena vom 08.07.2026
Grabentiefe: bis 2,50 m
Vertiefung: 30 cm
Verformungsmodul Grabensohle: EV2 min. 45 MPa
Nachweis Verformungsmodul ist abgegolten
Menge: 35,000 m³

**02.04.15 Grabensohle vertiefen, Bodenaustausch einfüllen, verdichten einschließlich Geotextil**
Für die Leitungsverlegung nachweislich ungeeigneten
Boden unterhalb der Grabensohle ausheben, notwendigen Verbau herstellen, grobkörnigen verdichtungsfähigen
Boden liefern und wieder bis zur Grabensohle einbauen
und verdichten. Anfallende Stoffe sind nachweislich geordnet zu entsorgen.
Evtl. erforderliche Zwischenlagerung wird nicht gesondert vergütet.
Mehraushub und -verfüllung für den Verbau ist in den Einheitspreis einzukalkulieren.
inkl. Liefern und Verlegen 1 Lage Geotextil, Geotextilrobustheitsklasse GRK 3.
Erforderlicher Verbau ist in die Position einzurechnen und wird nicht gesondert vergütet.
Boden des Homogenbereichs B
entsprechend Baugrundgutachten BEB Jena vom 08.07.2026
Grabentiefe: bis 3,50 m
Vertiefung: 30 cm
Verformungsmodul Grabensohle: EV2 min. 45 MPa
Nachweis Verformungsmodul ist abgegolten.
Menge: 10,000 m³

**02.04.16 Leitungsgrabenverfüllung, Mineralstoffgemisch 0/56**
Mineralstoffgemisch 0/56, kornabgestuft, liefern und oberhalb der Leitungszone in Rohrgräben und Gruben einbauen und verdichten, Verformungsmodul auf OK Planum EV2 min. 45 MPa, max. Schütthöhe je Verdichtungsgang 30 cm. Abrechnung erfolgt nach Abtragsprofilen des Leitungsgrabens beim Aushub.
Die Mehrverfüllung für den vom AN gewählten Verbau ist in den Einheitspreis einzukalkulieren.
Leitungsgrabenverfüllung erfolgt bis 40 cm unter Geländeoberkante.
Menge: 245,000 m³

**02.04.17 Material liefern und einbauen, Geländeangleichung**
Material liefern, profilgerecht einbauen und verdichten.
Material = Grobkörniger, verdichtungsfähiger Boden
Einbaustelle = gesamtes Gelände nach örtlicher Festlegung mit dem AG sowie im Wiederherstellungsbereich der Baustraße
Das Herstellen des Planums wird nicht gesondert
vergütet.
Abgerechnet wird nach Auftragsprofilen.
Menge: 50,000 m³

**02.04.18 Verdichtbaren Boden liefern und einbauen**
Verdichtbaren Boden liefern und profilgerecht, lagenweise einbauen und verdichten,
Verformungsmodul mind. EV2 45 MPa.
Einbauhöhe: 20-25 cm je Lage

Abrechnung nach Einbauprofil

Einbauort: in Bereichen mit Geländeauftrag unter der Platzfläche und den Kalksteinmauern
Menge: 25,000 m³

**02.04.19 Geländemodellierung**
Geländemodellierung
Homogenbereich A und B DIN 18300,
kombinierte Hand- / Maschinenschachtung
Anarbeitungsbereiche an zukünftige Platzfläche und Kalksteinmauern sowie Vegetationsflächen
Bodenauf- / Bodenabtrag +/- 30 cm
Gelände geneigt, Böschung bis 1:1,5
Abrechnung entsprechend Aufmaß
bearbeitete Fläche
Menge: 460,000 m²

**02.04.20 Verfüllung Löcher im Zusammenhang mit dem Teilrückbau von Schächten**
seitlich gelagerten Erdstoff aufnehmen und in Gruben einbauen und verdichten, Verformungsmodul auf OK Planum EV2 min. 45 MPa, max. Schütthöhe je Verdichtungsgang 30 cm. Abrechnung erfolgt nach Abtragsprofilen beim Aushub.
in Teilmengen (10 Einzelschächte).
Menge: 30,000 m³

**02.04.21 gelagerten Boden entsorgen BM-0, BG-0**
gelagerten, nicht für Wiedereinbau geeigneten Boden,
von Miete laden und entsorgen,
BM-0, BG-0 gemäß EBV Tabelle 3
Anfallende Stoffe sind nachweislich geordnet zu entsorgen.

Abrechnung nach Wiegeschein
Menge: 350,000 t

**02.04.22 gelagerten Boden entsorgen BM-F1, BG-F1**
gelagerten, nicht für Wiedereinbau geeigneten Boden,
von Miete laden und entsorgen,
BM-F1, BG-F1 gemäß EBV Tabelle 3
Anfallende Stoffe sind nachweislich geordnet zu entsorgen.

Abrechnung nach Wiegeschein
Menge: 350,000 t

**02.04.23 Sand für Leitungszone**
Sand in der Leitungszone für Auflager, Seitenverfüllung und Überdeckung von Ver- und Entsorgungsleitungen einbauen und verdichten.
Die Mehrverfüllung für den vom AN gewählten Verbau ist in den Einheitspreis einzukalkulieren.
Menge: 60,000 m³

**02.04.24 Warnband**
Warnband liefern und entsprechend Regelquerschnitt verlegen.
Warnband für IT- und Elektrokabel.
Menge: 115,000 m

#### Titel 02.05 Entwässerungskanalarbeiten

##### Untertitel 02.05.01 Schmutzwasser

**02.05.01.1 Wurzelfeste Schutzfolie**
Wurzelfeste Schutzfolie
als Schutzvorrichtung für unterirdische Ver- und Entsorgungleitungen und angrenzende Verkehrsflächen, liefern und einschl. aller notwendigen Erd- und Anpassungsarbeiten senkrecht und umlaufend um die Versickeranlage im Zuge der Erdarbeiten einbauen
Tiefe: bis 1,75 m
Einbau fachgerecht mit überlappenden, verklebten oder verschweißten Stößen, in Teilabschnitten

Der Eignungsnachweis ist vor Einbau dem AG vorzulegen.
Der Nachweis der Wurzelfestigkeit nach FLL ist zu erbringen.
Abrechnung nach m²
Menge: 10,000 m²

**02.05.01.2 Kanal PP,SN 10 DN160**
Kanal DIN EN 1610 aus PP, DIN 1852
DN160, SN 10;Vollwandmaterial
mit Steckmuffe, Form A DIN 19537,
Auflager aus Sand 0/2, lehmfrei,
Auflagerwinkel 120 Grad,
in vorhandenem Graben, Kurzrohre,Trennschnitte sind einzukalkulieren und werden nicht gesondert vergütet. Verlegung in Teillängen.
Liefern und Verlegen.
Menge: 49,000 m

**02.05.01.3 Kunststoffbögen DN 160**
Kunststoffbögen passend zum vorgenannten Kanal liefern und einbauen,DN 160,alle gängigen Grade.
Material: PP
Menge: 3,000 St

**02.05.01.4 Schacht SW1, DN 800 Gerinne gekrümmt, einschl. Schachtabdeckung**
Kontrollschacht bis 1,70 m Tiefe aus Kunststoff PP, rund, DN 800 gemäß nachfolgender Beschreibung herstellen:

Erdarbeiten gesondert.

1. Schachtunterbau
Sauberkeitsschicht d=20cm aus Beton C 20/25

2. Schachtbauteile
Schachtunterteil mit Gerinne, Auftriebssicherung, mit Gerinne gerade oder gekrümmt, Rinnenausrundung auf ganzer Rohrhöhe, Einbau- und Anschlussgelenkstücke für gelenkige Einbindung von 1 Zu- und 1 Ablauf bis DN 160 nach DIN EN 1852 ist einzurechnen.
Herstellung der Rohrverbindungen für Zu- und Abläufe der Kanäle
Schachtringe mit horizontalen Verstärkungsringen zur Auftriebssicherung, Schachtring-Dichtung nach DIN 4060

Schachtkonus DN 800/625, teilexzentrisch, mit horizontalen Verstärkungsringen zur Auftriebssicherung, Schachtring-Dichtung nach DIN 4060.
Im Schacht vorgefertigte Steigstufen, Steigmaß 250 mm.

Führungshülse, Vierkantprofil 50 mm x 50 mm, passend zu entnehmbaren Einstiegshilfen mit Rohrdurchmesser 45 mm, mittig an der oberen Steigstufe befestigt.
Betonauflagerring für Schachtabdeckung Kl. B125 liefern und einbauen.
Einschließlich erforderlicher Auflagerringe (AR-V) nach DIN EN 1917 und DIN V 4034-1, alle Bauhöhen (maximal 3 Stück)
Schachtabdeckung DIN EN 124/DIN 1229, Klasse B 125, Deckel rund aus Gusseisen mit werkseitiger Betonfüllung, mit dämpfender Einlage, mit Lüftungsöffnungen, DIN 19584, Rahmen rund aus Gusseisen mit Beton, passend zum Schachtkonus, incl. Schmutzfänger verzinkt, höhengerecht in Mörtel MG III setzen.

3. bündiger Einbau und Anpassung der Schachtabdeckung an die Straßenoberkante

4. Die Schachthöhe wird abgerechnet als Differenz zwischen OK Schachtabdeckung und Höhe Sohle Wasserlauf des abgehenden Rohres.

Schachtnummer: Schacht SW1

Z: DN 160 PP
A: DN 160 PP

Schachtelementierung ist Sache des AN und wird nicht gesondert vergütet.
Menge: 1,000 St

**02.05.01.5 Schacht SW2, DN 800 Gerinne gekrümmt, einschl. Schachtabdeckung**
Kontrollschacht bis 1,90 m Tiefe aus Kunststoff PP, rund, DN 800 gemäß nachfolgender Beschreibung herstellen:

Erdarbeiten gesondert.

1. Schachtunterbau
Sauberkeitsschicht d=20cm aus Beton C 20/25

2. Schachtbauteile
Schachtunterteil mit Gerinne, Auftriebssicherung, mit Gerinne gerade oder gekrümmt, Rinnenausrundung auf ganzer Rohrhöhe, Einbau- und Anschlussgelenkstücke für gelenkige Einbindung von 1 Zu- und 1 Ablauf bis DN 160 nach DIN EN 1852 ist einzurechnen.
Herstellung der Rohrverbindungen für Zu- und Abläufe der Kanäle
Schachtringe mit horizontalen Verstärkungsringen zur Auftriebssicherung, Schachtring-Dichtung nach DIN 4060

Schachtkonus DN 800/625, teilexzentrisch, mit horizontalen Verstärkungsringen zur Auftriebssicherung, Schachtring-Dichtung nach DIN 4060.
Im Schacht vorgefertigte Steigstufen, Steigmaß 250 mm.

Führungshülse, Vierkantprofil 50 mm x 50 mm, passend zu entnehmbaren Einstiegshilfen mit Rohrdurchmesser 45 mm, mittig an der oberen Steigstufe befestigt.
Betonauflagerring für Schachtabdeckung Kl. B125 liefern und einbauen.
Einschließlich erforderlicher Auflagerringe (AR-V) nach DIN EN 1917 und DIN V 4034-1, alle Bauhöhen (maximal 3 Stück)
Schachtabdeckung DIN EN 124/DIN 1229, Klasse B 125, Deckel rund aus Gusseisen mit werkseitiger Betonfüllung, mit dämpfender Einlage, mit Lüftungsöffnungen, DIN 19584, Rahmen rund aus Gusseisen mit Beton, passend zum Schachtkonus, incl. Schmutzfänger verzinkt, höhengerecht in Mörtel MG III setzen.

3. bündiger Einbau und Anpassung der Schachtabdeckung an die Straßenoberkante

4. Die Schachthöhe wird abgerechnet als Differenz zwischen OK Schachtabdeckung und Höhe Sohle Wasserlauf des abgehenden Rohres.

Schachtnummer: Schacht SW2

Z: DN 160 PP
A: DN 160 PP

Schachtelementierung ist Sache des AN und wird nicht gesondert vergütet.
Menge: 1,000 St

**02.05.01.6 Schacht SW3, DN 1000 Gerinne gekrümmt, einschl. Schachtabdeckung**
Kontrollschacht bis 1,90 m Tiefe aus Kunststoff PP, rund, DN 1000 gemäß nachfolgender Beschreibung herstellen:

Erdarbeiten gesondert.

1. Schachtunterbau
Sauberkeitsschicht d=20cm aus Beton C 20/25

2. Schachtbauteile
Schachtunterteil mit Gerinne, Auftriebssicherung, mit Gerinne gerade oder gekrümmt, Rinnenausrundung auf ganzer Rohrhöhe, Einbau- und Anschlussgelenkstücke für gelenkige Einbindung von 1 Zu- und 1 Ablauf bis DN 160 nach DIN EN 1852 ist einzurechnen.
Herstellung der Rohrverbindungen für Zu- und Abläufe der Kanäle
Schachtringe mit horizontalen Verstärkungsringen zur Auftriebssicherung, Schachtring-Dichtung nach DIN 4060

Schachtkonus DN 1000/625, teilexzentrisch, mit horizontalen Verstärkungsringen zur Auftriebssicherung, Schachtring-Dichtung nach DIN 4060.
Im Schacht vorgefertigte Steigstufen, Steigmaß 250 mm.

Führungshülse, Vierkantprofil 50 mm x 50 mm, passend zu entnehmbaren Einstiegshilfen mit Rohrdurchmesser 45 mm, mittig an der oberen Steigstufe befestigt.
Betonauflagerring für Schachtabdeckung Kl. D400 liefern und einbauen.
Einschließlich erforderlicher Auflagerringe (AR-V) nach DIN EN 1917 und DIN V 4034-1, alle Bauhöhen (maximal 3 Stück)
Schachtabdeckung DIN EN 124/DIN 1229, Klasse D 400, Deckel rund aus Gusseisen mit werkseitiger Betonfüllung, mit dämpfender Einlage, mit Lüftungsöffnungen, DIN 19584, Rahmen rund aus Gusseisen mit Beton, passend zum Schachtkonus, incl. Schmutzfänger verzinkt, höhengerecht in Mörtel MG III setzen.

3. bündiger Einbau und Anpassung der Schachtabdeckung an die Straßenoberkante

4. Die Schachthöhe wird abgerechnet als Differenz zwischen OK Schachtabdeckung und Höhe Sohle Wasserlauf des abgehenden Rohres.

Schachtnummer: Schacht SW3

Z: DN 160 PP
A: DN 160 PP Bestand

Schachtelementierung ist Sache des AN und wird nicht gesondert vergütet.
Menge: 1,000 St

**02.05.01.7 Schachtanschluss herstellen Rohr DN 160, Bestand**
Rohrleitung an Schacht anschließen, Anschluss dichten.
Vergütet wird der Mehraufwand für das Herstellen des
Anschlusses einschließlich eventueller Passstücke gegenüber der bis zur Innenfläche des Schachtes durchgemessenen Rohrleitung.
Rohrleitung DN 160.
Material = Kunststoff.
Schacht aus Kunststoff
Anschluss mit Schachtanschlussstück und Gelenk
Menge: 1,000 St

**02.05.01.8 Rohranschluss herstellen Rohr DN 160, Bestand**
Rohrleitung an Bestandsleitung anschließen, Anschluss dichten.
Vergütet wird der Mehraufwand für das Herstellen des
Anschlusses einschließlich eventueller Passstücke gegenüber der bis zur Innenfläche des Schachtes durchgemessenen Rohrleitung.
Rohrleitung DN 160.
Material = Kunststoff.
Schacht aus Kunststoff
Anschluss mit Überschiebemuffe
Menge: 1,000 St

**02.05.01.9 Entnehmbare Einstiegshilfe liefern**
Entnehmbare Einstiegshilfe liefern und an AG übergeben.
Einstiegshilfen mit Rohrdurchmesser 45 mm passend zu Führungshülse, Vierkantprofil 50 mm x 50 mm,
Menge: 1,000 St

##### Untertitel 02.05.02 Regenwasser

**02.05.02.1 Kanal PP,SN 10 DN160**
Kanal DIN EN 1610 aus PP, DIN 1852
DN160, SN 10;Vollwandmaterial
mit Steckmuffe, Form A DIN 19537,
Auflager aus Sand 0/2, lehmfrei,
Auflagerwinkel 120 Grad,
in vorhandenem Graben, Kurzrohre,Trennschnitte sind einzukalkulieren und werden nicht gesondert vergütet. Verlegung in Teillängen.
Liefern und Verlegen.
Menge: 72,000 m

**02.05.02.2 Kanal PP,SN 10 DN110**
Kanal DIN EN 1610 aus PP, DIN 1852
DN110, SN 10;Vollwandmaterial
mit Steckmuffe, Form A DIN 19537,
Auflager aus Sand 0/2, lehmfrei,
Auflagerwinkel 120 Grad,
in vorhandenem Graben, Kurzrohre,Trennschnitte sind einzukalkulieren und werden nicht gesondert vergütet. Verlegung in Teillängen.
Liefern und Verlegen.
Menge: 10,000 m

**02.05.02.3 Kunststoffbögen DN 160**
Kunststoffbögen passend zum vorgenannten Kanal liefern und einbauen, DN 160,alle gängigen Grade.
Material: PP
Menge: 15,000 St

**02.05.02.4 Kunststoffbögen DN 110**
Kunststoffbögen passend zum vorgenannten Kanal liefern und einbauen, DN 110,alle gängigen Grade.
Material: PP
Menge: 10,000 St

**02.05.02.5 Formstück einbauen, Abzweig DN 160 Durchgangsrohr Kunststoff DN 160**
Formstück in Rohrleitung einbauen. Vergütet wird der
Mehraufwand für den Einbau des Formstückes gegenüber
der bis zur Innenfläche der Sammelrohrleitung durchgemessenen Rohrleitung.
Formstück = Abzweig, Anschlussrohr DN 160.
Material = Kunststoff.PP
Durchgangsrohr DN 160
Menge: 1,000 St

**02.05.02.6 Formstück einbauen, Abzweig DN 110 Durchgangsrohr Kunststoff DN 160**
Formstück in Rohrleitung einbauen. Vergütet wird der
Mehraufwand für den Einbau des Formstückes gegenüber
der bis zur Innenfläche der Sammelrohrleitung durchgemessenen Rohrleitung.
Formstück = Abzweig, Anschlussrohr DN 110.
Material = Kunststoff.PP
Durchgangsrohr DN 160
Menge: 3,000 St

**02.05.02.7 Dichtriegel aus Lehm**
Dichtriegel aus Lehm auf gesamter Rohrgrabenbreite von
der Grabensohle bis OK Sandabdeckung einbauen.
Anordnung und Abstände: ca. 2 St. je Haltung, d= 0,5 m
Menge: 4,000 m³

**02.05.02.8 Kunststoffschacht Schacht P-RW 1, DN 600, T bis 1,40 m**
Kunststoffschacht, PP,DN 600 mit
Schacht komplett mit teleskopierbarer Schachtverlängerung aus PP Rohr DN 600, EPDM-Manschette und fest installierter, kompletter Schachtabdeckung Klasse B 125, Rahmen und Deckel aus Gusseisen ohne Lüftungsöffnungen mit Betonfüllung.
Komplett liefern und einbauen.
Schachttiefe 1,39  m
Bodenstück gerader oder abgewinkelter Durchgang,
mit bis zu 3 Zuläufen in DN 110 bis 160
nicht benötigte Zuläufe sind dicht abzudeckeln.
Übergangsstücke zum Nennweitenausgleich sind
abgegolten.
Zulauf: DN 160
Auslauf: DN 160
Bettung in Beton C 20/25, Dicke 20 cm

Schacht P-RW 1
Menge: 1,000 St

**02.05.02.9 Kunststoffschacht Schacht P-RW 2, DN 600, T bis 1,50 m**
Kunststoffschacht, PP,DN 600 mit
Schacht komplett mit teleskopierbarer Schachtverlängerung aus PP Rohr DN 600, EPDM-Manschette und fest installierter, kompletter Schachtabdeckung Klasse B 125, Rahmen und Deckel aus Gusseisen ohne Lüftungsöffnungen mit Betonfüllung.
Komplett liefern und einbauen.
Schachttiefe 1,50  m
Bodenstück gerader oder abgewinkelter Durchgang,
mit bis zu 3 Zuläufen in DN 110 bis 160
nicht benötigte Zuläufe sind dicht abzudeckeln.
Übergangsstücke zum Nennweitenausgleich sind
abgegolten.
Zulauf: DN 160
Auslauf: DN 160
Bettung in Beton C 20/25, Dicke 20 cm

Schacht P-RW 2
Menge: 1,000 St

**02.05.02.10 Kunststoffschacht Schacht P-RW 3, DN 600, T bis 1,80 m**
Kunststoffschacht, PP,DN 600 mit
Schacht komplett mit teleskopierbarer Schachtverlängerung aus PP Rohr DN 600, EPDM-Manschette und fest installierter, kompletter Schachtabdeckung Klasse B 125, Rahmen und Deckel aus Gusseisen ohne Lüftungsöffnungen mit Betonfüllung.
Komplett liefern und einbauen.
Schachttiefe 1,80  m
Bodenstück gerader oder abgewinkelter Durchgang,
mit bis zu 3 Zuläufen in DN 110 bis 160
nicht benötigte Zuläufe sind dicht abzudeckeln.
Übergangsstücke zum Nennweitenausgleich sind
abgegolten.
Zulauf: DN 160
Auslauf: DN 160
Bettung in Beton C 20/25, Dicke 20 cm

Schacht P-RW 3
Menge: 1,000 St

**02.05.02.11 Schacht P-RW 4, Energieumwandlungsschacht DN 1.000**
Kanalschacht DN 1000 als Energieumwandlungsschacht aus füllstofffreiem Polypropylen (PP), bestehend aus Schachtunterteil, Schachtringen und Schachtkonus liefern sowie höhen- und fluchtgerecht versetzen.
Schacht, gemäß DIN EN 13598-2 aus 100% Neumaterial ohne Recyclinganteile und ohne Schäumungszusätze, bestehend aus vollwandigen Fertigteilen, mind. 12 mm Wanddicke, mit außenliegenden Verstärkungsrippen, auftriebssicher, sowie Schachtringe und Schachtboden bis zur Berme mit glatter, durchgehender, ebener Innenfläche. Ringsteifigkeit mindestens SN4 (4 kN/m²), Belastbarkeit SLW 60 (LM1) statisch nachgewiesen, durchgängig helle inspektionsfreundliche
Farbe :blau
Beständigkeit gegen biogene Schwefelsäurekorrosion attestiert nach DIN19573:2016-03 Anhang A XWW4.

Temperaturbeständig dauerhaft bis 60°C und kurzzeitig bis 90°C, sowie Asphalttemperaturbeständig. Mindestens 100 Jahre zu erwartende Lebensdauer.

Lastentkoppelte Schachtelementdichtungen nach DIN 4060 und EN681-1. Fremdwasserdichtheit bis 8 m Wassersäule von externem Prüfinstitut nachgewiesen. Verfüllmaterial nach DIN EN 1610, Größtkorn bis 63mm möglich.

Lastentkoppeltes Schachtsystem durch zusätzlichen Auflagering zur Lastentkoppelung und zur verschiebesicheren Aufnahme von Schachtabdeckungen LW 625 mit dauerhaft fest verzahnter, korrosionsbeständiger, innenliegender Polypropylenschale. Auflageflächen aus Beton, inkl. Dichtung nach EN 681-1 zwischen Auflagering und Konushals.
Einschließlich erforderlicher Auflagerringe (AR-V) nach DIN EN 1917 und DIN V 4034-1, alle Bauhöhen (maximal 3 Stück)
Schachtabdeckung DIN EN 124/DIN 1229, Klasse B 125, Deckel rund aus Gusseisen mit werkseitiger Betonfüllung, mit dämpfender Einlage, mit Lüftungsöffnungen, DIN 19584, Rahmen rund aus Gusseisen mit Beton, passend zum Schachtkonus, incl. Schmutzfänger verzinkt, höhengerecht in Mörtel MG III setzen.

PP-Innenschale blau

Teilexzentrischer Konus und Schachtringe. Konus verstärkt durch horizontale und vertikale Profilrippen für optimale Lastabtragung; mit innenliegenden Auflager- / Steckkonsolen im zylindrischen Bereich. Widerstandsfähigkeit gegenüber direkter Lasten von 15t auf den Konus durch akkreditiertes Prüfinstitut nachgewiesen Verstärkter Konushals mit 12mm Wanddicke, geführt kürzbar im 10mm Raster um bis zu 25cm.

Schachtboden mit verformungsstabilem, ebenem Flachboden, Energieumwandlungstrichter Kugelboden mit zentrischem, senkrechtem Ablaufstutzen und 90° Bogen zur horizontalen Fortführung des Rohres außerhalb des Schachtes, Tangentialer Anschluss an der Schachtwand (250 mm lang).

Durchmesser Zulauf DN 160 PP
Gefälle Zulauf in %: 4,12
Sohle Zulauf: 161,26 m HNH

Rohrdurchmesser Ablauf DN: 160 PP
Neigung/Gefälle Ablauf in %:14,33
Sohle Auslauf: 160,76 m HNH

Zu- und Auslauf abgewinkelt.

Schachthöhe von Sohle bis GOK: H= 2,65 m

Schachtunterbau
Sauberkeitsschicht d=20 cm aus Beton C 20/25
Menge: 1,000 St

**02.05.02.12 Schacht P-RW 5, Energieumwandlungsschacht DN 1.000**
Kanalschacht DN 1000 als Energieumwandlungsschacht aus füllstofffreiem Polypropylen (PP), bestehend aus Schachtunterteil, Schachtringen und Schachtkonus liefern sowie höhen- und fluchtgerecht versetzen.
Schacht, gemäß DIN EN 13598-2 aus 100% Neumaterial ohne Recyclinganteile und ohne Schäumungszusätze, bestehend aus vollwandigen Fertigteilen, mind. 12 mm Wanddicke, mit außenliegenden Verstärkungsrippen, auftriebssicher, sowie Schachtringe und Schachtboden bis zur Berme mit glatter, durchgehender, ebener Innenfläche. Ringsteifigkeit mindestens SN4 (4 kN/m²), Belastbarkeit SLW 60 (LM1) statisch nachgewiesen, durchgängig helle inspektionsfreundliche
Farbe :blau
Beständigkeit gegen biogene Schwefelsäurekorrosion attestiert nach DIN19573:2016-03 Anhang A XWW4.

Temperaturbeständig dauerhaft bis 60°C und kurzzeitig bis 90°C, sowie Asphalttemperaturbeständig. Mindestens 100 Jahre zu erwartende Lebensdauer.

Lastentkoppelte Schachtelementdichtungen nach DIN 4060 und EN681-1. Fremdwasserdichtheit bis 8 m Wassersäule von externem Prüfinstitut nachgewiesen. Verfüllmaterial nach DIN EN 1610, Größtkorn bis 63mm möglich.

Lastentkoppeltes Schachtsystem durch zusätzlichen Auflagering zur Lastentkoppelung und zur verschiebesicheren Aufnahme von Schachtabdeckungen LW 625 mit dauerhaft fest verzahnter, korrosionsbeständiger, innenliegender Polypropylenschale. Auflageflächen aus Beton, inkl. Dichtung nach EN 681-1 zwischen Auflagering und Konushals.
Einschließlich erforderlicher Auflagerringe (AR-V) nach DIN EN 1917 und DIN V 4034-1, alle Bauhöhen (maximal 3 Stück)
Schachtabdeckung DIN EN 124/DIN 1229, Klasse B 125, Deckel rund aus Gusseisen mit werkseitiger Betonfüllung, mit dämpfender Einlage, mit Lüftungsöffnungen, DIN 19584, Rahmen rund aus Gusseisen mit Beton, passend zum Schachtkonus, incl. Schmutzfänger verzinkt, höhengerecht in Mörtel MG III setzen.

PP-Innenschale blau

Teilexzentrischer Konus und Schachtringe. Konus verstärkt durch horizontale und vertikale Profilrippen für optimale Lastabtragung; mit innenliegenden Auflager- / Steckkonsolen im zylindrischen Bereich. Widerstandsfähigkeit gegenüber direkter Lasten von 15t auf den Konus durch akkreditiertes Prüfinstitut nachgewiesen Verstärkter Konushals mit 12mm Wanddicke, geführt kürzbar im 10mm Raster um bis zu 25cm.

Schachtboden mit verformungsstabilem, ebenem Flachboden, Energieumwandlungstrichter Kugelboden mit zentrischem, senkrechtem Ablaufstutzen und 90° Bogen zur horizontalen Fortführung des Rohres außerhalb des Schachtes, Tangentialer Anschluss an der Schachtwand (250 mm lang).

Durchmesser Zulauf DN 160 PP
Gefälle Zulauf in %: 14,33
Sohle Zulauf: 158,66 m HNH

Rohrdurchmesser Ablauf DN: 160 PP
Neigung/Gefälle Ablauf in %:8,69
Sohle Auslauf: 158,16 m HNH

Zu- und Auslauf abgewinkelt.

Schachthöhe von Sohle bis GOK: H= 1,50 m

Schachtunterbau
Sauberkeitsschicht d=20 cm aus Beton C 20/25
Menge: 1,000 St

**02.05.02.13 Schacht P-RW 6, Energieumwandlungsschacht DN 1.000**
Kanalschacht DN 1000 als Energieumwandlungsschacht aus füllstofffreiem Polypropylen (PP), bestehend aus Schachtunterteil, Schachtringen und Schachtkonus liefern sowie höhen- und fluchtgerecht versetzen.
Schacht, gemäß DIN EN 13598-2 aus 100% Neumaterial ohne Recyclinganteile und ohne Schäumungszusätze, bestehend aus vollwandigen Fertigteilen, mind. 12 mm Wanddicke, mit außenliegenden Verstärkungsrippen, auftriebssicher, sowie Schachtringe und Schachtboden bis zur Berme mit glatter, durchgehender, ebener Innenfläche. Ringsteifigkeit mindestens SN4 (4 kN/m²), Belastbarkeit SLW 60 (LM1) statisch nachgewiesen, durchgängig helle inspektionsfreundliche
Farbe :blau
Beständigkeit gegen biogene Schwefelsäurekorrosion attestiert nach DIN19573:2016-03 Anhang A XWW4.

Temperaturbeständig dauerhaft bis 60°C und kurzzeitig bis 90°C, sowie Asphalttemperaturbeständig. Mindestens 100 Jahre zu erwartende Lebensdauer.

Lastentkoppelte Schachtelementdichtungen nach DIN 4060 und EN681-1. Fremdwasserdichtheit bis 8 m Wassersäule von externem Prüfinstitut nachgewiesen. Verfüllmaterial nach DIN EN 1610, Größtkorn bis 63mm möglich.

Lastentkoppeltes Schachtsystem durch zusätzlichen Auflagering zur Lastentkoppelung und zur verschiebesicheren Aufnahme von Schachtabdeckungen LW 625 mit dauerhaft fest verzahnter, korrosionsbeständiger, innenliegender Polypropylenschale. Auflageflächen aus Beton, inkl. Dichtung nach EN 681-1 zwischen Auflagering und Konushals.
Einschließlich erforderlicher Auflagerringe (AR-V) nach DIN EN 1917 und DIN V 4034-1, alle Bauhöhen (maximal 3 Stück)
Schachtabdeckung DIN EN 124/DIN 1229, Klasse B 125, Deckel rund aus Gusseisen mit werkseitiger Betonfüllung, mit dämpfender Einlage, mit Lüftungsöffnungen, DIN 19584, Rahmen rund aus Gusseisen mit Beton, passend zum Schachtkonus, incl. Schmutzfänger verzinkt, höhengerecht in Mörtel MG III setzen.

PP-Innenschale blau

Teilexzentrischer Konus und Schachtringe. Konus verstärkt durch horizontale und vertikale Profilrippen für optimale Lastabtragung; mit innenliegenden Auflager- / Steckkonsolen im zylindrischen Bereich. Widerstandsfähigkeit gegenüber direkter Lasten von 15t auf den Konus durch akkreditiertes Prüfinstitut nachgewiesen Verstärkter Konushals mit 12mm Wanddicke, geführt kürzbar im 10mm Raster um bis zu 25cm.

Schachtboden mit verformungsstabilem, ebenem Flachboden, Energieumwandlungstrichter Kugelboden mit zentrischem, senkrechtem Ablaufstutzen und 90° Bogen zur horizontalen Fortführung des Rohres außerhalb des Schachtes, Tangentialer Anschluss an der Schachtwand (250 mm lang).

Durchmesser Zulauf DN 160 PP
Gefälle Zulauf in %: 8,69
Sohle Zulauf: 156,93 m HNH

Rohrdurchmesser Ablauf DN: 160 PP
Neigung/Gefälle Ablauf in %:25,94
Sohle Auslauf: 156,43 m HNH

gerader Durchlauf

Schachthöhe von Sohle bis GOK: H= 1,50 m

Schachtunterbau
Sauberkeitsschicht d=20 cm aus Beton C 20/25
Menge: 1,000 St

**02.05.02.14 Schacht P-RW 7, Energieumwandlungsschacht DN 1.000**
Kanalschacht DN 1000 als Energieumwandlungsschacht aus füllstofffreiem Polypropylen (PP), bestehend aus Schachtunterteil, Schachtringen und Schachtkonus liefern sowie höhen- und fluchtgerecht versetzen.
Schacht, gemäß DIN EN 13598-2 aus 100% Neumaterial ohne Recyclinganteile und ohne Schäumungszusätze, bestehend aus vollwandigen Fertigteilen, mind. 12 mm Wanddicke, mit außenliegenden Verstärkungsrippen, auftriebssicher, sowie Schachtringe und Schachtboden bis zur Berme mit glatter, durchgehender, ebener Innenfläche. Ringsteifigkeit mindestens SN4 (4 kN/m²), Belastbarkeit SLW 60 (LM1) statisch nachgewiesen, durchgängig helle inspektionsfreundliche
Farbe :blau
Beständigkeit gegen biogene Schwefelsäurekorrosion attestiert nach DIN19573:2016-03 Anhang A XWW4.

Temperaturbeständig dauerhaft bis 60°C und kurzzeitig bis 90°C, sowie Asphalttemperaturbeständig. Mindestens 100 Jahre zu erwartende Lebensdauer.

Lastentkoppelte Schachtelementdichtungen nach DIN 4060 und EN681-1. Fremdwasserdichtheit bis 8 m Wassersäule von externem Prüfinstitut nachgewiesen. Verfüllmaterial nach DIN EN 1610, Größtkorn bis 63mm möglich.

Lastentkoppeltes Schachtsystem durch zusätzlichen Auflagering zur Lastentkoppelung und zur verschiebesicheren Aufnahme von Schachtabdeckungen LW 625 mit dauerhaft fest verzahnter, korrosionsbeständiger, innenliegender Polypropylenschale. Auflageflächen aus Beton, inkl. Dichtung nach EN 681-1 zwischen Auflagering und Konushals.
Einschließlich erforderlicher Auflagerringe (AR-V) nach DIN EN 1917 und DIN V 4034-1, alle Bauhöhen (maximal 3 Stück)
Schachtabdeckung DIN EN 124/DIN 1229, Klasse B 125, Deckel rund aus Gusseisen mit werkseitiger Betonfüllung, mit dämpfender Einlage, mit Lüftungsöffnungen, DIN 19584, Rahmen rund aus Gusseisen mit Beton, passend zum Schachtkonus, incl. Schmutzfänger verzinkt, höhengerecht in Mörtel MG III setzen.

PP-Innenschale blau

Teilexzentrischer Konus und Schachtringe. Konus verstärkt durch horizontale und vertikale Profilrippen für optimale Lastabtragung; mit innenliegenden Auflager- / Steckkonsolen im zylindrischen Bereich. Widerstandsfähigkeit gegenüber direkter Lasten von 15t auf den Konus durch akkreditiertes Prüfinstitut nachgewiesen Verstärkter Konushals mit 12mm Wanddicke, geführt kürzbar im 10mm Raster um bis zu 25cm.

Schachtboden mit verformungsstabilem, ebenem Flachboden, Energieumwandlungstrichter Kugelboden mit zentrischem, senkrechtem Ablaufstutzen und 90° Bogen zur horizontalen Fortführung des Rohres außerhalb des Schachtes, Tangentialer Anschluss an der Schachtwand (250 mm lang).

Durchmesser Zulauf DN 160 PP
Gefälle Zulauf in %: 25,94
Sohle Zulauf: 153,70 m HNH

Rohrdurchmesser Ablauf DN: 160 PP
Neigung/Gefälle Ablauf in %:30,41
Sohle Auslauf: 152,70 m HNH

Zu- und Auslauf abgewinkelt.

Schachthöhe von Sohle bis GOK: H= 2,70 m

Schachtunterbau
Sauberkeitsschicht d=20 cm aus Beton C 20/25
Menge: 1,000 St

**02.05.02.15 Rohranschluss herstellen Rohr DN 160, Bestand**
Rohrleitung an Bestandsleitung anschließen, Anschluss dichten.
Vergütet wird der Mehraufwand für das Herstellen des
Anschlusses einschließlich eventueller Passstücke gegenüber der bis zur Innenfläche des Schachtes durchgemessenen Rohrleitung.
Rohrleitung DN 160.
Material = Kunststoff.
Schacht aus Kunststoff
Anschluss mit Überschiebemuffe
Menge: 2,000 St

#### Titel 02.06 Wiederherstellungen Oberflächen

**02.06.1 Strassenablauf wieder einbauen**
Strassenablauf aus Betonfertigteilen einschließlich Aufsatz einbauen.
Material lagert imnnerhalb der Baustelle.
Fugen mit Mörtel MG III nach DIN
1053 dicht füllen. Füllung glattstreichen.
Erdarbeiten im Homogenbereich A sind einzurechnen.

Auflager aus Beton C 12/15, 10 cm dick, herstellen.
Füllmaterial liefern.

Anfallende Stoffe sind nachweislich geordnet zu entsorgen.
Menge: 2,000 St

**02.06.2 Frostschutz als Profilausgleich liefern und einbauen**
Frostschutzschicht aus Baustoffgemisch für Frostschutzschichten herstellen.
Profilausgleich bis 30 cm
In Gehwegen und Verkehrsflächen der Belastungsklasse Bk 0,3
Abweichung von der Sollhöhe +/-1 cm
Gesteinsspezifische Anforderungen gem. TL Gestein-StB und zugeh. Einführungsschreiben.
Feinanteil Kategorie UF 3.
Baustoffgemisch 0/45.
Verformungsmodul EV2 auf der Oberfläche min. 100 MPa.
Erschwernisse durch Einbauten, Schächte und Straßenabläufe werden nicht gesondert vergütet.
Abgerechnet wird nach Auftragsprofilen.
Menge: 65,000 m³

**02.06.3 Zaun Altmaterial, wieder herstellen**
Zaun, einschließlich Verstrebungen einbauen.
Material lagert innerhalb der Baustelle.
Ergänzungsmaterial ist einzurechnen.
Stabgitterzaun
Zaunhöhe über 1,50 bis 2,00 m.
Pfosten aus Metall.
Pfostenabstand über 2,00 bis 3,00 m.
Pfosten mit Einzelfundament aus Beton C 20/25, Durchmesser  30 cm, Tiefe bis 80 cm.
Erdarbeiten sind einzurechnen. Anfallende Stoffe sind nachweislich geordnet zu entsorgen.
In Teilmengen.
Menge: 35,000 m

**02.06.4 Geländer wieder einbauen**
Geländer wieder einbauen.
Geländer mit Füllstäben. Lagert innerhalb der Baustelle
Höhe ca. 1,00 m
Pfosten aus Metall.
Pfostenabstand über 2,00 bis 3,00 m.
Pfosten mit Einzelfundament aus Beton C 20/25, Durchmesser  30 cm, Tiefe bis 80 cm.
Erdarbeiten sind einzurechnen. Anfallende Stoffe sind nachweislich geordnet zu entsorgen.
Menge: 10,000 m

**02.06.5 Betonsteinpflasterdecke herstellen, Rechteckpflaster, Altmaterial**
Pflasterdecke aus Betonrechteckpflaster.
Betonrechteckpflaster grau, verschiedeneFormate.
Formate: 10/10/8 und 20/20/8 cm
Steine im vorhandenen Verband weiterverlegen.
Fehlende Steine bis 5 v.H. ergänzen.
Bettungsmaterial = Brechsand-Splitt-Gemisch
kornabgestuftes Brechkorngemisch, gem.TL-Pflaster Stb.
Bettungsdicke: min.3 cm, max.5 cm
Fugenmaterial: Hartsteinsplitt 2/5
Der Nachweis der Filterstabilität ist Sache des AN und vor Einbau an den AG zu übergeben.
Fugenbreite: mind.3 mm, max.5 mm
Ein "Nachrücken" der Steine zum Einhalten der vorgegebenen Fugenbreiten ist in den EP
einzurechnen.
Die Nichteinhaltung der Fugenbreiten stellt einen
Mangel dar. Pressfugen sind nicht zugelassen.
Abrammen und  Zuschnitte, sind  mit dem EP
abgegolten.

Erforderliche Schnitte sind einzurechnen.

Steine lagern innerhalb der Baustelle.
Menge: 115,000 m²

**02.06.6 Gehwegplatten wieder einbauen, Altmaterial**
Pflasterdecke aus Gehwegplatten
Gehwegplatten 40/40/5 cm
Steine im vorhandenen Verband weiterverlegen.
Fehlende Steine bis 5 v.H. ergänzen.
Bettungsmaterial = Brechsand-Splitt-Gemisch
kornabgestuftes Brechkorngemisch, gem.TL-Pflaster Stb.
Bettungsdicke: min.3 cm, max.5 cm
Fugenmaterial: Hartsteinsplitt 2/5
Der Nachweis der Filterstabilität ist Sache des AN und vor Einbau an den AG zu übergeben.
Fugenbreite: mind.3 mm, max.5 mm
Ein "Nachrücken" der Steine zum Einhalten der vorgegebenen Fugenbreiten ist in den EP
einzurechnen.
Die Nichteinhaltung der Fugenbreiten stellt einen
Mangel dar. Pressfugen sind nicht zugelassen.
Abrammen und  Zuschnitte, sind  mit dem EP
abgegolten.

Erforderliche Schnitte sind einzurechnen.

Steine lagern innerhalb der Baustelle.
Menge: 145,000 m²

**02.06.7 Bordsteine aus Beton setzen T 8 x 20**
Bordsteine aus Beton setzen.
Bordsteine DIN 483 T 8 x 20 (100/200 mm).
Steine mit engen Fugen versetzen.
Rückenstütze aus Beton C 16/20 bis 10 cm unter OF Bordstein, 15 cm breit, herstellen.
Unterbeton C16/20, 15 bis 19 cm dick, herstellen.
Einbau in Teilmengen
Menge: 15,000 m

**02.06.8 Rasenbordsteine aus Beton setzen T 6 x 25**
Bordsteine aus Beton setzen.
Rasenbordsteine 6 x 25 (60/250 mm).
Steine mit engen Fugen versetzen.
Rückenstütze aus Beton C 16/20 bis 10 cm unter OF Bordstein, 15 cm breit, herstellen.
Unterbeton C16/20, 15 bis 19 cm dick, herstellen.
Einbau in Teilmengen
Menge: 25,000 m

**02.06.9 Betonfertigteil mit Bankauflage, zwischengelagert, wieder einbauen, Altmaterial**
Betonfertigteil mit Bankauflage, zwischengelagert, wieder einbauen, Altmaterial.
Material lagert innerhalb der Baustelle.
Maße: 1,00 x 0,60 x 0,40 m
Fundament aus 20 cm Beton C 20/25.
Beton liefern und einbauen.
Erdarbeiten im Homogenbereich A ausführen.
Anfallende Stoffe sind nachweislich geordnet zu entsorgen.
Nachverdichtung Untergrund ist einzurechenen.
Anfüllen der Elemente ist einzurechnen.
In Teilmengen.
Menge: 16,000 m

**02.06.10 Mast Sonnensegel wieder einbauen, Altmaterial**
Stahlmast als Halterung für Sonnensegel wieder einbauen.
Material lagert innerhalb der Baustelle.
Fundament 100x100x100 cm aus Beton C 20/25
(konstruktiv bewehrt)
Evtl. erforderliche Schalung ist einzurechnen.
Beton liefern und einbauen.
inkl. Erdarbeiten im Homogenbereich A
Anfallende Stoffe sind nachweislich geordnet zu entsorgen.
Nachverdichtung Untergrund ist einzurechnen.
Verfüllen ist einzurechnen.
Menge: 1,000 St

**02.06.11 Spielgeräte/Hütte wieder einbauen, Altmaterial**
*** Pauschalposition
Spielgerät aus Holz wieder einbauen.
Material lagert innerhlab der Baustelle.
Hütte aus Holz
Länge bis 2,00 m
Breite bis 1,00 m
Höhe bis 1,00 m
inkl. aller notwendigen Fundamente und Erdarbeiten
Anfallende Stoffe sind nachweislich geordnet zu entsorgen.
Menge: 1,000 psch

### Abschnitt 03 SPIELBEREICH

*Hinweis: HINWEISE*
Die notwendigen Erdarbeiten (Oberboden- und Bodenarbeiten) für den Spielbereich sind im Abschnitt "Leitungsbau und Erdarbeiten" enthalten.

#### Titel 03.01 Wege

**03.01.1 Planum für Wege und Plätze**
Planum für Wege und Plätze
nach ZTVE-StB herstellen und verdichten,
Quergefälle mind. 2,5%
Tragfähigkeit 45 MPa,
zulässige Abweichung von der Nennhöhe: +/- 30 mm,
Menge: 80,000 m²

**03.01.2 Maßnahmen zur Baugrundstabilisierung**
Maßnahmen zur Baugrundstabilisierung
aus qualifiziertem Frostschutzmaterial gem. ZTVT-StB
herstellen
liefern, einbauen und lagenweise verdichten,
aus Schotter-Splitt-Brechsandgemisch 0/45 mm
Hartgestein, nach TL Gestein-StB
Einbaustärke 20 cm,
zu erreichender Tragfähigkeitswert Ev2 >= 45 MPa
Eine Optimierung der Bodenersatzstärke ist zu Beginn
auf zwei Probeflächen zu prüfen.
im Bereich der neuen kleinen Platzfläche
Abrechnung nach Einbauprofil.
Menge: 6,000 m³

**03.01.3 Schottertragschicht d=30 cm**
Schottertragschicht für Wege und Plätze
entsprechend RStO12, fußläufig
Tafel 6, Zeile 2
gem. ZTVT-StB herstellen
liefern, einbauen und lagenweise verdichten,
aus Schotter-Splitt-Brechsandgemisch 0/32 mm
nach TL Gestein-StB
Einbaudicke: bis 30 cm im verdichteten Zustand
Oberflächengenauigkeit +/- 2 cm,
Verformungsmodul EV2 mind. 80 MPa,
Seitliche Einfassung durch Randstein vorhanden.
Abrechnung nach Einbauprofil
Menge: 24,000 m³

**03.01.4 Pflasterbelag aus Granit**
Pflasterbelag aus Naturstein für Außenbereiche
entsprechend DIN EN 1342, TL Pflaster- StB,
DIN 18318, liefern

Material: Granit, Farbe: grau, Freigabe nach
Bemusterung durch AG
Abmessungen: 7 bis 9 cm
Höhe: bis 9 cm

für Verlegung in Reihen
Oberfläche und alle Seiten bruchrauh

Abweichend von Tabelle 1 der DIN EN 1342 werden die
Toleranzen der Nenn- Flächenmasse zwischen den
gespaltenen Flächen mit +/- 10 mm vereinbart,

Abweichend von Tabelle 2 der DIN EN 1342 werden die
Toleranzen der Nenndicke mit +/- 10 mm vereinbart.
Die Abweichungen für Unregelmäßigkeiten von
SichtfIächen werden nach Tabelle 3 der DIN EN 1342
vereinbart, Toleranzmaß 3 mm (für bearbeitet).

Beständigkeit gegen Frost- Tau- Wechsel (Tabelle 4 DIN
EN 1342): Klasse F1= beständig gegen Frost-Tau-Wechsel,

Natursteinpflaster liefern und in eine gebundene Bettung verlegen. Als Bettungsmaterial sind kapillaroptimierte Werktrockenmörtel mit Trass zu verwenden, die den Anforderungen der ZTV Wegebau Mischbauweise mit gebundener Bettung Nutzungskategorie N2 entsprechen.

Bettungsmörtel Bettungstyp 1 Nutzungskategorie N2 sollen folgende Anforderungen erfüllen (Laborwerte):
Druckfestigkeit: nach 28 Tagen > 20 N/mm²
Wasserdurchlässigkeit: kf > 1x10-4 m/s

Der Bettungsmörtel wird auf die verdichtete Schottertragschicht ausgebracht. Die Dicke des Bettungsmörtel muss oberhalb der Schottertragschicht im verdichteten Zustand > 10 cm betragen. Um einen ausreichenden Haftverbund zwischen Pflastersteinen und Bettungsmörtel zu erreichen, müssen die Pflastersteine sauber und staubfrei sein. Für den Verbund zwischen Belag und Bettungsmörtel werden die Pflastersteine vor dem Versetzten mit der Unterseite in trasshaltige Haftschlämme getaucht, sodass die Unterseite des Natursteinpflasters komplett benetzt ist. Das Versetzen der mit Haftschlämme versehenen Steine erfolgt hammerfest und höhengerecht frisch in frisch in den feuchten Bettungsmörtel. Fugenbreite ab 5-15 mm. Für das Anmischen und den Einbau sind die Vorschriften des Herstellers zu beachten. Bis zum Verfüllen des Pflasterbelages mit Pflasterfugenmörtel sind die Fugen offen und sauber zu halten.

Vorlage von technischen Merkblättern und Prüfzeugnissen vor dem Einbau

'Produkt oder Fabrikat  ..................

Hersteller  ..................

(vom Bieter einzutragen)'
Menge: 65,000 m²

**03.01.5 Pflasterbelag aus Granit verfugen**
vorbeschriebenen Pflasterbelag aus Naturstein verfugen
Als Fugenmörtel sind wasserundurchlässige trasszementgebundene Fugenmörtel zu verwenden, die den Anforderungen der ZTV Wegebau Nutzungskategorie N2 entsprechen. Zusätzlich müssen die Fugenmörtel folgende Anforderungen erfüllen (Laborwerte):

Druckfestigkeit: nach 28 Tagen > 45 N/mm²
Haftzugfestigkeit: ≥ 0,4 N/mm²

Das Natursteinpflaster muss vor dem Verfugen sauber und staubfrei sein und vorgenässt werden.
Fuge mit hoch fließfähigem Pflasterfugenmörtel vollfugig in einem Arbeitsgang verfugen. Vorverfüllungen mit anderen Baustoffen sind unzulässig.
Bei einzelnen Arbeitsabschnitten sind Bettungsschicht und Fugenfüllung durch Überlappung mindestens 1,5 m zu verzahnen. Fugen am Ende eines Arbeitsabschnittes sind durch Abstellen senkrecht auszubilden. Keilförmig auslaufende Fugen sind nicht zulässig.
Nach dem Verfugen ist der Belag schonend zu reinigen (z.B. Reinigungslanze oder Schwammputzmaschine). Nach der Reinigung darf die Fugenfüllung nicht bündig mit der Pflastersteinoberfläche abschließen, jedoch nicht tiefer als 3 mm unter OK Pflaster liegen. Es ist sicherzustellen, dass mit Zement verunreinigtes Reinigungswasser nicht ungefiltert in Entwässerungseinrichtungen gelangen kann. Bei gefasten Pflastersteinen, darf die Fase nicht mit verfüllt werden.
Für das Anmischen und den Einbau sind die Vorschriften des Herstellers zu beachten

Vorlage von technischen Merkblättern und Prüfzeugnisse vor dem Einbau erforderlich.

'Produkt oder Fabrikat  ..................

Hersteller  ..................

(vom Bieter einzutragen)'
Menge: 65,000 m²

**03.01.6 Pflasterzeile aus Granit Einzeiler**
Pflasterzeile aus Naturstein für Außenbereiche zur
Einfassung von Pflasterdecken und wassergebundenen
Wegedecken
entsprechend TL Pflaster- StB,
DIN 18318, ZTV Pflaster - StB
Material: Granit, Farbe: grau, Freigabe nach
Bemusterung durch AG
Abmessungen: 7 bis 9 cm
Höhe: bis 9 cm

Abweichend von Tabelle 1 der DIN EN 1342 werden die
Toleranzen der Nenn- Flächenmasse zwischen den
gespaltenen Flächen mit +/- 10 mm vereinbart,

Abweichend von Tabelle 2 der DIN EN 1342 werden die
Toleranzen der Nenndicke mit +/- 10 mm vereinbart.
Die Abweichungen für Unregelmäßigkeiten von
SichtfIächen werden nach Tabelle 3 der DIN EN 1342
vereinbart, Toleranzmaß 3 mm (für bearbeitet).

für Verlegung als Einzeiler in Läuferzeile
(Verläufe gerade mit Eckausbildungen und in Bögen)
Oberfläche und alle Seiten bruchrau

liefern und höhen- und fluchtgerecht mit gleichmässig
engem Fugenbild setzen, verlegen mit Bettung aus Beton
C 20/25, Dicke: 20 cm
und Rückenstütze einseitig, Breite 15 cm.

Verfugen mit Fugenmörtel MG III, vollfugig,
einschl. Ausbildung von Dehnungsfugen im Abstand
max. 7 m

Steine, die in einer Flucht liegen, sind in
durchgehend gleicher Steinbreite zu versetzen und
entsprechend zu sortieren.
beschädigte Steine sind auszusortieren

Einbauort: seitliche Einfassungen der Wege- und Podestflächen zwischen vorh. Treppenstufen (in Teilflächen)
Menge: 80,000 m

**03.01.7 Pflasterzeile aus Granit Vierzeiler**
Pflasterzeile aus Naturstein für Außenbereiche zur
Einfassung von Fallschutz- und Sandflächen
entsprechend TL Pflaster- StB,
DIN 18318, ZTV Pflaster - StB
Material: Granit, Farbe: grau, Freigabe nach
Bemusterung durch AG
Abmessungen: 7 bis 9 cm
Höhe: bis 9 cm

Abweichend von Tabelle 1 der DIN EN 1342 werden die
Toleranzen der Nenn- Flächenmasse zwischen den
gespaltenen Flächen mit +/- 10 mm vereinbart,

Abweichend von Tabelle 2 der DIN EN 1342 werden die
Toleranzen der Nenndicke mit +/- 10 mm vereinbart.
Die Abweichungen für Unregelmäßigkeiten von
SichtfIächen werden nach Tabelle 3 der DIN EN 1342
vereinbart, Toleranzmaß 3 mm (für bearbeitet).

für Verlegung als gewölbte vierzeilige
Sandkasteneinfassung (Ausbildung als "Schulter",
mit Radius ca. 50 cm)
(Verläufe gerade mit Eckausbildungen und in Bögen)
Oberfläche und alle Seiten bruchrau

liefern und höhen- und fluchtgerecht mit gleichmässig
engem Fugenbild setzen, verlegen mit Bettung aus Beton
C 20/25, Dicke: 20 cm
und Rückenstütze einseitig, Breite 10 cm
Verwendung eines Schalbrettes o.ä. zum Abstellen
der Rückenstütze

Verfugen mit Fugenmörtel MG III, vollfugig,
einschl. Ausbildung von Dehnungsfugen im Abstand
max. 7 m

Steine, die in einer Flucht liegen, sind in
durchgehend gleicher Steinbreite zu versetzen und
entsprechend zu sortieren.
beschädigte Steine sind auszusortieren

Einbauort: Einfassung für Fläche mit Fallschutzsand
Menge: 11,000 m

#### Titel 03.02 Mauern, Wände

*Hinweis: VORBEMERKUNGEN NATURSTEINMAUERN*
Material:
Das zu liefernde Steinmaterial sämtlicher nachfolgender
Positionen muss für die Baumaßnahme bezüglich Abrieb,
Frostbeständigkeit, Druck- und Biegefestigkeit geeignet
sein, was durch entsprechende amtliche Prüfzeugnisse vor Einbau nachzuweisen ist.

Einbauhinweise:
Alle verbauten Steinmaterialien dürfen keine scharfen Kanten aufweisen. Ggf. sind Kanten nachträglich zu brechen oder zu fasen. Entstehende Zwischenräume in den Mauern größer als 3 cm sind möglichst zu vermeiden oder mit Mörtel zu verfüllen. Die Aufwendungen für diese Arbeiten sind in die Einheitspreise der Positionen einzukalkulieren und werden nicht gesondert vergütet.

**03.02.1 Planum herstellen für Sohle Steinsetzungen**
Planum herstellen für Sohle Steinsetzungen
Sohlenbreite bis 90 cm,
Zulässige Abweichung von der Sollhöhe +/- 3 cm.
Untergrund verdichten,
Verdichtungsgrad DPr 97 %,
Menge: 43,000 m²

**03.02.2 Magerbeton liefern und einbauen**
Magerbeton als Baugrundverbesserung bzw. Bodenaustausch unter Fundamenten für Kalksteinmauern liefern und fachgerecht einbauen
Beton C 12/15 nach DIN EN 206 / DIN 1045-2
Breite: ca. 50 cm
Tiefe: ca. 20 cm
Einbau nur nach Erfordernissen und Freigabe/Anordnung durch die örtliche Bauüberwachung bzw. den AG
Menge: 7,000 m³

**03.02.3 Fundament für Steinsetzungen**
Ortbetonfundament Steinsetzungen
herstellen
aus Beton C 20/25, XC2/XF1, WF
Breite: ca. 50 cm
Tiefe: ca. 80 cm,
in vorhandenen Graben einschl. ggf. notwendiger
Schalung und Dehnungsfugen erstellen
Menge: 16,000 m³

**03.02.4 Kalksteinquader als Steinsetzungen in Reihen Sitzhöhe 35 cm**
Kalksteinquader als Steinsetzungen in Reihen
Steinsetzungen für Böschungsbereiche
Steine aus Muschelkalk,
Oberfläche bruchrauh, mit glatter, trittgeeigneter Oberfläche, ohne scharfe Kanten
Kantenlängen: 60-100 cm
Tiefe der Steine: 40-50 cm
sichtbare Höhe: 35 cm
Einbindetiefe: min. 10 cm
Kalksteinquader liefern und lot- und fluchtgerecht auf
5 cm Mörtelbett MG III und Ortbetonfundament versetzen
einschließlich aller Materialien und Nebenarbeiten

nach Ausführungsplanung und Angabe der örtlichen
Bauüberwachung als Kletter- bzw. Aufstiegshilfe in Bögen
Menge: 10,000 m

**03.02.5 Kalksteinquader als Steinsetzungen in Reihen Sitzhöhe 40 cm**
wie vor jedoch,
sichtbare Höhe: 40 cm
Menge: 33,000 m

**03.02.6 Teilsickerrohr DN 100**
Teilsickerrohr (TP) aus PE DN/ID 100 in Sickerstrang, Typ R2 nach DIN 4262-1, Material Polyethylen (PE), in Verbundrohrbauweise mit glatter Innenfläche und profilierter Außenfläche, einschließlich einseitig aufgesteckter Doppelsteckmuffe, Ringsteifigkeit SN 4 gem.
DIN EN ISO 9969,
liefern und höhen- und fluchtgerecht nach DIN EN 1610 einbauen.
Form- und Übergangsstücke, sowie der Anschluss an den Kanal sind einzurechnen.
Das Sickerrohr ist mit einem geeigneten Filtervlies zu umhüllen.
Menge: 15,000 m

**03.02.7 Verschlussstopfen für Drainleitung**
Verschlusstopfen für Drainleitungen DN 100
der Vorposition
Menge: 4,000 St

**03.02.8 Geotextil/Filtervlies Kl. 2**
Unverrottbares Geotextil/Schutzvlies
zur Ummantelung der Sickerpackung Drainage
liefern und verlegen nach FGSV-Merkblatt,
Werkstoff PP, vernadelt und komprimiert
Mindestflächengewicht 125 g/m²,
GRK Klasse 2 CBR X-Wert nach ISO 12236
mind. 3700 N Streifenzugprüf. EN ISO 10319 längs/quer
mind. kN/m 8/8, CE-Kennzeichen

Stöße mind. 20 cm überlappend.

Das Material ist vor Einbau der Bauleitung vorzulegen
und abnehmen zu lassen.
Menge: 21,000 m²

**03.02.9 Einbau von Füllmaterial Drainage**
Einbau von Füllmaterial Drainage
für Einbettung von Rohrleitungen DN 100
Teilsickerrohr
mit vom AN zu liefernden Stoffen,
Material: Kies, Schotter 16/32 mm,
Maße Sickerpackung: 30x30 cm
Menge: 2,000 m³

*Hinweis: VORBEMERKUNGEN MAUERWINKEL*
Die Ausführungsplanung der Winkelstützmauern ist im
Gelände und am Bau vor der Bestellung der Betonfertigteile zu
überprüfen. Die Längen des Passstückes und ggf. die
Anzahl der Elemente in den einzelnen Höhen sind bei Abweichungen entsprechend anzupassen. Die Anpassungen sind mit der örtlichen Bauüberwachung abzustimmen.

Definition Sichtbeton:
Für Sichtbeton wird die Sichtbetonklasse 3
nach "Merkblatt Sichtbeton", 2004 herausgegeben vom
BDZ/DBV und nach DIN 18217 "Betonoberflächen und
Schalhaut" vereinbart

Es gelten die DIN-Normen und Regelwerke in der jeweils
aktuellen Fassung, besonders verwiesen wird auf
folgende Regelwerke:

DIN EN 206-1
DIN 1045-2
DIN 1045-4
ZTVT - Stb

**03.02.10 Planum herstellen für Sohle Mauerwinkel**
Planum herstellen für Sohle Mauerwinkel
Sohlenbreite bis 90 cm,
Zulässige Abweichung von der Sollhöhe +/- 3cm.
Untergrund verdichten,
Verdichtungsgrad DPr 97 %
Menge: 10,000 m²

**03.02.11 Schotterfundament für Mauerwinkel**
Schotterfundament für Mauerwinkel
liefern, einbauen und lagenweise verdichten,
aus Schotter-Splitt-Brechsandgemisch 0/32 mm
nach TL Gestein-StB
Einbaudicke: bis 0,45 cm im verdichteten Zustand
Oberflächengenauigkeit +/- 2 cm,
Grabenbreite: bis 50 cm
Abrechnung nach Einbauprofil
Menge: 3,000 m³

**03.02.12 Fundament für Mauerwinkel**
Normalbeton C20/25 DIN 1045
Expositionsklasse XF2
liefern und in vorhandenen Fundamentgraben
für Mauerwinkel einbauen,
Grabenbreite bis 50 cm
Einbaustärke 20 cm
Menge: 1,500 m³

**03.02.13 Mauerwinkel 70/100 cm**
Mauerwinkel Stahlbeton DIN EN 1045
Betongüte C 30/37
Expositionsklassen XC4, XF1, XD1
liefern und höhen- und fluchtgerecht einbauen,
auf vorbereitetes Fundament,
in 5 cm Mörtel MG III versetzen,
Maße: Baulänge 100 cm, Höhe 70 cm, Dicke 20 cm
Lastfall 1

Ausführung: Draufsicht und Ansichten Schalungsglatt,
Rückseite 15 cm von Oberkante geglättet,
Standard Sichtbeton grau, Sichtseite außen,
alle sichtbaren Kanten gefast,
die Stoßfugen mit einer 25 cm breiten Bitumenpappe
abdecken, inkl. Voranstrich.
Menge: 6,000 St

**03.02.14 Mauerwinkel 70/20 cm**
wie vor jedoch,
Baulänge 20 cm
Menge: 1,000 St

**03.02.15 Mauerwinkel 60/100 cm**
wie vor jedoch,
vorh. zwischengelagertes Material
Menge: 3,000 St

**03.02.16 Mauerwinkel 50/50/70 cm, 90° Außenecke**
wie vor jedoch, Außenecke 90°
Maße: Baulänge 50 cm / 50 cm, Höhe 70 cm
Menge: 2,000 St

**03.02.17 Verankerung Winkelstütze**
Verankerung
der vorbeschriebenen Winkelstützen untereinander
mittels Rundstahl D = 16 mm
durch die Ösen geführt,
fachgerecht biegen und schließen (verbinden).
Menge: 11,400 m

**03.02.18 Teilsickerrohr DN 100**
Teilsickerrohr (TP) aus PE DN/ID 100 in Sickerstrang, Typ R2 nach DIN 4262-1, Material Polyethylen (PE), in Verbundrohrbauweise mit glatter Innenfläche und profilierter Außenfläche, einschließlich einseitig aufgesteckter Doppelsteckmuffe, Ringsteifigkeit SN 4 gem.
DIN EN ISO 9969,
liefern und höhen- und fluchtgerecht nach DIN EN 1610 einbauen.
Form- und Übergangsstücke, sowie der Anschluss an den Kanal sind einzurechnen.
Das Sickerrohr ist mit einem geeigneten Filtervlies zu umhüllen.
Menge: 8,000 m

**03.02.19 Verschlussstopfen für Drainleitung**
Verschlusstopfen für Drainleitungen DN 100
der Vorposition
Menge: 2,000 St

**03.02.20 Geotextil/Filtervlies Kl. 2**
Unverrottbares Geotextil/Schutzvlies
zur Ummantelung der Sickerpackung Drainage
liefern und verlegen nach FGSV-Merkblatt,
Werkstoff PP, vernadelt und komprimiert
Mindestflächengewicht 125 g/m²,
GRK Klasse 2 CBR X-Wert nach ISO 12236
mind. 3700 N Streifenzugprüf. EN ISO 10319 längs/quer
mind. kN/m 8/8, CE-Kennzeichen

Stöße mind. 20 cm überlappend.

Das Material ist vor Einbau der Bauleitung vorzulegen
und abnehmen zu lassen.
Menge: 10,000 m²

**03.02.21 Einbau von Füllmaterial Drainage**
Einbau von Füllmaterial Drainage
für Einbettung von Rohrleitungen DN 100
Teilsickerrohr
mit vom AN zu liefernden Stoffen,
Material: Kies, Schotter 16/32 mm,
Maße Sickerpackung: 30x30 cm
Menge: 2,000 m³

#### Titel 03.03 Treppen

**03.03.1 Planum herstellen für Sohle Treppen**
Planum herstellen für Sohle Treppen
Sohlenbreite bis 100 cm,
Zulässige Abweichung von der Sollhöhe +/- 3 cm.
Untergrund verdichten,
Verdichtungsgrad DPr 97 %,
Menge: 3,000 m²

**03.03.2 Fundamente für Treppen**
Fundamente herstellen für Treppen,
aus konstruktiv bewehrtem
Beton als Normalbeton C 25/30, XC2, XF1, WF
Schichtdicke als Streifenfundament mindestens 90 cm,
als Fundamentplatte abgetreppt unter den Blockstufen i.M
25 cm,
einschließlich Schalung
Menge: 1,500 m³

**03.03.3 Treppenstufe aus Naturstein**
Treppenstufe aus Muschelkalk
bruchrauh, mit rutschhemmender, trittgeeigneter Oberfläche, ohne scharfe Kanten
Länge: 100 cm
Höhe: 15 cm
Breite: 35 cm
liefern und fachgerecht auf Fundament der Vorposition
versetzen, inkl. 3 cm Mörtelbett (MG 3),
Steigungsverhältnis 15/34.
Freigabe nach Bemusterung durch AG

in 2 Teilbereichen
Menge: 6,000 St

#### Titel 03.04 Einfriedungen

*Hinweis: VORBEMERKUNGEN*
Alle Stahlteile des Geländers sind feuerverzinkt auszuführen.
Korrossionsschutz: alle Teile sind feuerverzinkt nach
DIN 50976 bzw. DIN EN ISO 1461 Mindestauflage 80my
Die Aufwendungen dafür sind in die EP einzukalkulieren und werden nicht gesondert vergütet.

Materialwahl ist vor Ausführung vorzulegen. Alle nicht vorgespannten Schrauben sind zu sichern.

Die Handläufe und Geländer sind nach Ausführungsplanung und vom AN anzufertigenden Vor-Ort-Aufmaßen der gebauten Treppen und Wegen zu fertigen

**03.04.1 Punktfundament für Pfosten**
Punktfundament für Pfosten
als Köcherfundament 40x40x80 cm
aus Beton C 20/25 DIN 1045
Expositionsklasse XF2
einschl. Hülse DN 80, Länge mind. 30 cm
inkl. aller notwendigen Erdarbeiten
Anfallende Stoffe sind nachweislich geordnet zu entsorgen.
Menge: 12,000 St

**03.04.2 Pfosten für Geländer aus Stahl zum Einbetonieren L 150 cm**
Pfosten aus Stahl, fvz.
Rundstahl Ø 40 mm
Länge 1500 mm,
Pfostenabstand variiert, i.M. ca. 1,50 m
in Punktfundament einbetoniert

Fertigung nach örtlichem Aufmaß und Werkplanung
Menge: 7,000 St

**03.04.3 Pfosten für Geländer aus Stahl zum Einbetonieren L 125 cm**
wie vor jedoch
Länge 1250 mm
Menge: 5,000 St

**03.04.4 Geländer aus Stahl**
Geländer aus Stahl, fvz.
Gesamthöhe 900 mm
bestehend aus
Pfosten der Vorposition
sowie Ober- und Untergurt und Füllstäben
Obergurt: Rundstahl Ø 40 mm
Untergurt: Rundstahl Ø 25 mm
Obergurt durchlaufend mit Pfosten verschweißt
Untergurt zwischen Pfosten verschweißt
Füllstäbe: Rundstahl Ø 8,5 mm,
Länge i.M. 750 mm  mm senkrecht mit Ober- und Untergurt verschweißt, lichter Abstand zwischen den Stäben ausgemittelt
bis max. 89 mm

Fertigung nach örtlichem Aufmaß und Werkplanung

als Einfassung bzw. Absturzsicherung an
Treppenpodesten
Menge: 10,000 m

**03.04.5 Zulage Geländer aus Stahl**
Zulage zu Vorposition für schräge Ausführung entlang der Treppen (Treppenverlauf folgend)
Menge: 3,000 m

**03.04.6 Handlauf für Treppen**
Handlauf für Treppen als Kinderhandlauf
aus Stahl, fvz.
Rundstahl Ø 30 mm
Höhe Handlauf über Gelände: 65 cm
dem Treppenverlauf folgend.
Handlauf an den Enden nach unten gezogen, Enden verschlossen.

Handlauf mittels abgesetztem Stabstahl Ø 8,5 mm aus Stahl, fvz. mit Pfosten bzw. Füllstäben des Geländers verschweißt

Einbauort: an Treppen

Abrechnung nach Länge des Handlaufes einschließlich der Abwinkelungen
Menge: 3,500 m

**03.04.7 Handlauf als Absturzsicherung**
wie vor jedoch
als Absturzsicherung
Menge: 8,000 m

**03.04.8 Zulage Handlauf Öffnung**
*** Pauschalposition
Zulage für Herstellung einer klappbaren Öffnung im vorbeschriebenen Handlauf zur flexiblen Öffnung der Absturzsicherung. Breite der 1 m.
inkl. Arretierung zur Sicherung der Öffnung
Menge: 1,000 psch

#### Titel 03.05 Spielgeräte und Spielflächen

**03.05.1 Planum herstellen für Fallschutzfläche**
Planum für Fallschutzfläche
nach DIN V 18035-6 herstellen und verdichten,
Quergefälle max. 1,0 %
Tragfähigkeit 45 MPa,
zulässige Abweichung von der Nennhöhe: +/- 30 mm
Menge: 10,000 m²

**03.05.2 Geotextil**
Einbau von filterstabilem Geotextil mit
Flächengewicht mind. 200g/m² auf dem Planum der Fallschutz- und Spielsandflächen als Trennlage
Überlappung der Bahnen mind. 20 cm.

in Teilflächen

Abrechnung nach Einbaufläche
Menge: 10,000 m²

**03.05.3 Fallschutzsand 0,2/2 mm**
Fallschutzsand, Körnung 0,2/2 mm, gelblich, kalk- und
kaolinfrei, gewaschen, nicht abfärbend,
gem. DIN EN 1176-1 und DIN EN 1177 (Zertifikate sind
vor dem Einbau vorzulegen)
Farbe: gelb-beige
Schichtdicke: 30 cm in Spielfläche als Flächenschüttung
liefern und einbauen.
Eine Materialprobe ist vor Einbau dem AG zur
Bemusterung und Bestätigung vorzulegen.

Abrechnung nach Einbauprofil am Einbauort und
Lieferschein
Menge: 3,000 m³

**03.05.4 Geotextil/Filtervlies Kl. 2**
Geotextil/Filtervlies Kl. 2
Unverrottbares Geotextil/Schutzvlies
zur Ummantelung der Sickerpackung Drainage
liefern und verlegen nach FGSV-Merkblatt,
Werkstoff PP, vernadelt und komprimiert
Mindestflächengewicht 125 g/m²,
GRK Klasse 2 CBR X-Wert nach ISO 12236
mind. 3700 N Streifenzugprüf. EN ISO 10319 längs/quer
mind. kN/m 8/8, CE-Kennzeichen
Stöße mind. 20 cm überlappend.
Das Material ist vor Einbau der Bauleitung vorzulegen
und abnehmen zu lassen.
Menge: 10,000 m²

**03.05.5 Einbau von Füllmaterial Drainage**
Einbau von Füllmaterial Drainage
für Einbettung von Rohrleitungen DN 100
Vollsickerrohr
mit vom AN zu liefernden Stoffen,
Material: Kies, Schotter 16/32 mm,
Maße Sickerpackung: 100x100 cm
Menge: 1,000 m³

*Hinweis: VORBEMERKUNGEN*
Das Baumhaus muss in allen Teilen der DIN EN 1176 und DIN EN 1177 entsprechen.

Vor Fertigung bzw. Einbau ist dem AG eine vom AN anzufertigende Werkzeichnung des Baumhauses zur Freigabe vorzulegen, welche durch den AG bestätigt wird.

Folgende grundsätzliche Hinweise sind zu beachten:
zu verwendendte Materialen:
- Standpfosten aus Robinie Rundholz natürlich gewachsen, geschält,
entsplintet, geschliffen, Kopfenden angeschrägt, Astlöcher teilw.
ausgebohrt und wieder verschlossen, ø 14-20 cm, Oberfläche
unbehandelt
- Unterkonstruktionen für Rampen, Podeste und Dachstühle aus
Robinie Kantholz 5/8 cm, 8/10 cm, 5/10 cm, splintfrei gehobelt,
Kanten gebrochen
- Seitenwände, Brüstungen & Dachbretter aus Robinie Brettware,
S= 21 mm splintfrei gehobelt, Kanten gebrochen, teilweise mit
Naturkante, sonst besäumt, Oberfläche: unbehandelt
- Podest- und Rampenflächen aus Robinie Brettware, S= 28 mm
splintfrei gehobelt, Kanten gebrochen und besäumt, Oberfläche:
unbehandelt
- Podeste und Rampen in Standpfosten eingelassen und mit
Gewindebolzen mind. M12 verbolzt
- Klettergriffe aus Robinie 5/8 cm, unregelmäßig geformt mit
Griffmulden und farbiger Gestaltung
- alle Befestigungs- und Verbindungsmittel aus Edelstahl A2
- Farblasur auf Naturölbasis und speichel- und schweißecht
nach DIN 71.3

**03.05.6 Punktfundamente für Spielgerät**
Punktfundamente für Baumhaus
(exakte Angaben gem. Hersteller der einzelnen Spielgeräte) herstellen
Beton C20/25
Maße ca. 60/60/60 cm (9 St.)

OK Fundament 10 cm unter OK Gelände,
inkl. aller notwendigen Erdarbeiten (in Handschachtung  im Wurzel- und Kronenbereich des Baumes)
Anfallende Stoffe sind nachweislich geordnet zu entsorgen.
Menge: 2,000 m³

**03.05.7 Baumhaus Kleine Forscher**
*** Pauschalposition
Baumhaus Kleine Forscher
Maße gesamt ca. 3,5 x 3,5 m
genauen Maß sind in Abstimmung mit dem Hersteller örtlich am vorh. Baum zu prüfen und ggf. sind entsprechende Anpassungen in Abstimmung mit dem AG und der örtliche BÜ vorzunehmen.

bestehend aus:
Spielhaus
Maße inkl. Dachüberstand ca. 1,80 x 1,90 m
Podesthöhe am Hang bis ca. 1,10 m
Satteldach in Stülpschalung auf Sägezahnsparren
Sitzmöglichkeiten im Inneren
3 rote Fensteröffnungen komplett mit Rahmen und Fensterkreuz
2 Wände komplett, 1 Wand halb geschlossen mit dem Wuchsverlauf folgend besäumten, senkrecht
verbauten Brettern
1 Anbaupodest, Maße ca. 1 x 1,5 m, auf selber Höhe wie Spielhaus,
1 Anbaupodest dreieckig, Maße ca. 1,2 x 1,0 x 1,0 m, Podesthöhe am Hang ca. 0,55 m, 1 Brüstungselement
1 Rampe, Maße ca. 0,8 x 1,5m, mit Tritthilfen aus Holz, beidseitig Geländer
2 Standpfosten mit insgesamt ca. 7 roten Ringeln gestaltet, Breite ca. 10-20 cm

Holzschild
Länge ca. 1,2 m
mit eingestemmter und farbig abgesetzter Aufschrift "Forscherhaus"
geschnitzt, verschliffen, Schrift farbig gestaltet
Produkt des Holzbildhauerhandwerk

Guckrohr
L ca. 40 cm
Ohne optische Eigenschaften
Produkt des Holzbildhauerhandwerks
inkl. beweglicher Halterung aus Edelstahl

liefern und fachgerecht um bzw. in vorh. Baum einbauen

'Produkt:  ................................

Hersteller: ................................
(vom Bieter einzutragen)'
Menge: 1,000 psch

**03.05.8 TÜV-Abnahme**
*** Pauschalposition
TÜV-Abnahme nach DIN 1176
für den gesamten Spielplatzbereich einschl.
des Baumhauses
Vorlage aller für die Prüfung relevaten Unterlagen:
für die verwendeten Geräte entsprechende Prüfverfahren und - berichte (Zertifikate), allgemeine Produktinformationen, Fundamentpläne und Informationen für Inspektion und Wartung

einschl. Erstellung eines Prüfberichtes und Übergabe an
den AG in 2-facher Ausfertigung
Zur Gesamtabnahme der Bauleistungen muss das Zertifikat inkl. Prüfbericht vorliegen.
Menge: 1,000 psch

#### Titel 03.06 Vegetationstechnische Bodenarbeiten

**03.06.1 Baugrund aufreißen**
Baugrund vor Auftrag der Vegetationsschicht
lockern durch Aufreißen,
Abstand der Aufreißer bis 50 cm, Tiefe 20 cm,
auf Böschungen mit Neigung bis 1:1,5
tlw. im Wurzelbereich von Bäumen und vorh. Gehölzflächen (schonend, mit Kleintechnik)

Abrechnung in der Abwicklung.
Menge: 305,000 m²

**03.06.2 Planum für Rasenfläche herstellen**
Planum für Rasenfläche herstellen,
geneigte Flächen mit Böschungen bis zu 1:1,5 und Mulden
zulässige Abweichung von der Sollhöhe +/- 3 cm,
Anschlüsse an Wege und sonstige Beläge
oberflächengleich,
Steine, Fremdkörper, Unkraut und schwer verrottbare
Pflanzenteile ablesen,
Anfallende Stoffe sind nachweislich geordnet zu entsorgen.
in Teilflächen
Abrechnung in der Abwicklung
Menge: 150,000 m²

**03.06.3 Planum für Pflanzfläche herstellen**
Planum für Pflanzfläche herstellen,
geneigte Flächen mit Böschungen bis zu 1:1,5
zulässige Abweichung von der Sollhöhe +/- 3 cm,
Anschlüsse an Wege und umgebende Geländeflächen
oberflächengleich,
Steine, Fremdkörper, Unkraut und schwer verrottbare
Pflanzenteile ablesen
Anfallende Stoffe sind nachweislich geordnet zu entsorgen.
Abrechnung in der Abwicklung
Menge: 155,000 m²

#### Titel 03.07 Rasenarbeiten

**03.07.1 Rasenansaat Regel-Saatgutmischung 2.3**
Rasenansaat mit zu lieferndem Saatgut entsprechend der
FLL-Regel-Saatgutmischung
RSM 2.3 Gebrauchsrasen/ Spielrasen
Der Nachweis der Beschaffenheit ist dem AG vor Ausführung vorzulegen.
in zwei gekreuzten Arbeitsgängen mit je der Hälfte des
Saatgutes aufbringen, einarbeiten und anwalzen,
Saatgutmenge: 25 g/m²
einschl. aller erforderlichen Nebenarbeiten
in Teilflächen
geneigte Flächen mit Böschungen bis zu 1:1,5

Abrechnung in der Abwicklung
Menge: 150,000 m²

#### Titel 03.08 Pflanzarbeiten

**03.08.1 Erosionsschutzmatte verlegen**
Erosionsschutzmatte auf Böschungen verlegen
Matten in ungespanntem Zustand auslegen und befestigen Matte bestehend aus 100% Kokos
einseitig mit PLA-Mulchfolie (vollständig biologisch abbaubar) versteppt zur Unterdrückung des Unkrautbewuchses bei Neukulturen und mit beidseitig versteppten Polypropylensicherungsnetz
mit 4 bis 6 St/m² mm/Metallagraffen L 200 mm zu sichern

auf Böschungen mit Neigungen bis 1:1,5
(teilweise angrenzend an vorh. Strauchflächen)

Produkt:  ................................

Hersteller: ................................
(vom Bieter einzutragen)‘

Abrechnung nach Fläche in der Abwicklung.
Menge: 155,000 m²

*Hinweis: STRÄUCHER*
Die Strauchpflanzungen erfolgen teilweise auf Böschungen mit einem Böschungsverhältnis von bis zu 1:1,5. Diese sind zur Sicherung mit einem Erosionsschutzgewebe abgedeckt, in welches hinein gepflanzt wird.
Die zusätzlichen Aufwendungen bei diesen Pflanzungen sind in die Einheitspreise einzukalkulieren und werden nicht gesondert vergütet.

**03.08.2 Amelanchier ovalis**
Amelanchier ovalis
Gemeine Felsenbirne
Sol 3xv mB Hoe 100-125
liefern und fachgerecht pflanzen,
einschl. angießen
Position beinhaltet auch die Lieferung des Wassers
durch den AN.
Fachgerechten Pflanzschnitt herstellen
Menge: 5,000 St

**03.08.3 Cornus mas**
Cornus mas
Dirndlstrauch
Str 3xv C 12.0 L Hoe 100-125
liefern und fachgerecht pflanzen,
einschl. angießen
Position beinhaltet auch die Lieferung des Wassers
durch den AN.
Fachgerechten Pflanzschnitt herstellen
Menge: 7,000 St

**03.08.4 Cornus sanguinea**
Cornus sanguinea
Bluthartriegel
Sol 3xv mB Hoe 100-125
liefern und fachgerecht pflanzen,
einschl. angießen
Position beinhaltet auch die Lieferung des Wassers
durch den AN.
Fachgerechten Pflanzschnitt herstellen
Menge: 8,000 St

**03.08.5 Corylus avellana**
Corylus avellana
Gemeine Hasel
vStr oB 5 Tr Hoe 100-150
liefern und fachgerecht pflanzen,
einschl. angießen
Position beinhaltet auch die Lieferung des Wassers
durch den AN.
Fachgerechten Pflanzschnitt herstellen
Menge: 7,000 St

**03.08.6 Corylus maxima "Purpurea"**
Corylus maxima 'Purpurea'
Bluthasel
vStr oB 3 Tr Hoe 100-150
liefern und fachgerecht pflanzen,
einschl. angießen
Position beinhaltet auch die Lieferung des Wassers
durch den AN.
Fachgerechten Pflanzschnitt herstellen
Menge: 4,000 St

**03.08.7 Ribes alpinum**
Ribes alpinum
Alpen-Johannisbeere
vStr oB 6 Tr Hoe 60-100
liefern und fachgerecht pflanzen,
einschl. angießen
Position beinhaltet auch die Lieferung des Wassers
durch den AN.
Fachgerechten Pflanzschnitt herstellen
Menge: 13,000 St

**03.08.8 Ribes rubrum**
Ribes rubrum
Rote Johannisbeere
vStr oB 5 Tr Hoe 60-100
liefern und fachgerecht pflanzen,
einschl. angießen
Position beinhaltet auch die Lieferung des Wassers
durch den AN.
Fachgerechten Pflanzschnitt herstellen
Menge: 13,000 St

**03.08.9 Ribes uva-crispa "Spinefree"**
Ribes uva-crispa "Spinefree"
Stachelbeere
v.Str., 4 Tr., h 60-100
liefern und fachgerecht pflanzen,
einschl. angießen
Position beinhaltet auch die Lieferung des Wassers
durch den AN.
Fachgerechten Pflanzschnitt herstellen
Menge: 2,000 St

**03.08.10 Viburnum lantana**
Viburnum lantana
Wolliger Schneeball
vStr oB 5 Tr Hoe 100-150
liefern und fachgerecht pflanzen,
einschl. angießen
Position beinhaltet auch die Lieferung des Wassers
durch den AN.
Fachgerechten Pflanzschnitt herstellen
Menge: 5,000 St

#### Titel 03.09 Fertigstellungspflege

*Hinweis: VORBEMERKUNGEN*
Die Fertigstellungspflege endet am Tag der Abnahme der
Leistungen durch den AG. Die Abnahme erfolgt durch den AG und im Beisein der örtlichen Bauüberwachung.
Die Abnahme der Bäume, Sträucher und Stauden erfolgt
gem. DIN 18916 nach dem ersten vollen Austrieb
Die Abnahme der Rasenflächen erfolgt gem. DIN 18917
frühestens jedoch nach dem 3. Schnitt.
Die Arbeitsgänge sind dem AG 2 Tage vor Ausführung
schriftlich mitzuteilen und nach den Arbeiten
bestätigen zu lassen, ansonsten werden die
Pflegegänge nicht vergütet, da dem AG eine
Kontrollmöglichkeit verwehrt wird.
Bedarfsposition nach jeweiliger Absprache mit dem AG.
Die Anlieferung des Wassers erfolgt durch den AN und
ist im Einheitspreis zu kalkulieren.
Natürliche Niederschläge sind bei der Bemessung
der Arbeitsgänge zu berücksichtigen.
Pflegemaßnahmen nach DIN 18 916, DIN 18917 bzw. DIN
18918.

**03.09.1 Pflanzfläche lockern und säubern**
Pflanzfläche lockern und säubern,
Fläche mit Böschungsmatte, Neigung 1:1,5
Gehölzflächen
Fläche von Unkraut, Laub und sonstigem Unrat säubern,
eingetrocknete Triebe und Wildtriebe an der Basis
abschneiden,
Anfallende Stoffe sind nachweislich geordnet zu entsorgen.
Anzahl der Pflegegänge: 6

Abrechnung in der Abwicklung.
Menge: 930,000 m²

**03.09.2 Pflanzfläche wässern**
Wässern der Pflanzfläche,
Gehölzflächen
Mindestwassermenge 25 l je Arbeitsgang und m²,
Anzahl der Pflegegänge: 10

Abrechnung in der Abwicklung.
Menge: 1550,000 m²

**03.09.3 Rasen mähen**
Rasen mähen des neu angelegten Rasens
(Regel-Saatgutmischung)
bei einer Wuchshöhe von 8-10 cm, Schnitthöhe 4-6 cm,
geneigte Flächen mit Böschungen bis zu 1:1,5
Anfallende Stoffe (Schnittgut) sind nachweislich geordnet zu entsorgen.
Anzahl der Schnitte: 6

Abrechnung in der Abwicklung
Menge: 900,000 m²

#### Titel 03.10 Abbruchmaßnahmen

**03.10.1 Kronenpflegeschnitt an Großgehölz durchführen**
Kronenpflegeschnitt an Großgehölz durchführen
tote, kranke, absterbende, sich kreuzende oder reibende
Äste sind fachgerecht zu schneiden
Schnitte im Fein- bis Starkstbereich

Gehölzart: Walnuß
Stammumfang ca. 72 cm,
Baumhöhe ca. 14 m.
Kronendurchmesser ca. 8 m.

Ausführung durch ausgewiesenen Fachmann, Spezielle
Qualifikation für Baumpflege ist durch entsprechende
Zertifikate nachzuweisen!

Anfallende Stoffe sind nachweislich geordnet zu entsorgen.
Menge: 1,000 St

**03.10.2 Lichtraumprofilschnitt an Großgehölz durchführen**
Lichtraumprofilschnitt an Großgehölz durchführen
vorh. Baum auf ca. 2,50 m Lichtraumprofil aufasten
Äste sind fachgerecht zu schneiden
Schnitte im Fein- bis Starkstbereich

Gehölzart: Walnuß
Stammumfang ca. 72 cm,
Baumhöhe ca. 14 m.
Kronendurchmesser ca. 8 m.

Ausführung durch ausgewiesenen Fachmann, Spezielle
Qualifikation für Baumpflege ist durch entsprechende
Zertifikate nachzuweisen!

Anfallende Stoffe sind nachweislich geordnet zu entsorgen.
Menge: 1,000 St

**03.10.3 Kroneneinkürzung an Großgehölz durchführen**
Kroneneinkürzung an Großgehölz durchführen
gesamte Krone fachgerecht um 20-25% einkürzen.
Äste sind fachgerecht zu schneiden
Schnitte im Fein- und Starkastbereich
Der arttypische Habitus des Baumes ist grundsätzlich zu
erhalten.

Gehölzart: Walnuß
Stammumfang ca. 72 cm,
Baumhöhe ca. 14 m.
Kronendurchmesser ca. 8 m.

Ausführung durch ausgewiesenen Fachmann, Spezielle
Qualifikation für Baumpflege ist durch entsprechende
Zertifikate nachzuweisen!

Anfallende Stoffe sind nachweislich geordnet zu entsorgen.
Menge: 1,000 St

**03.10.4 Strauchfläche roden**
Strauchfläche roden
Höhe der Sträucher bis 3 - 5 m,
Flächenpflanzung aus Laubsträuchern.
fachgerecht schneiden und Wurzeln roden
Flächen eben bis Böschungsneigung 1:1,5
Anfallende Stoffe sind nachweislich geordnet zu entsorgen

Abrechnung nach Bestandsaufmaß
Menge: 150,000 m²

**03.10.5 Treppenstufen**
Treppenstufen aus Beton und Naturstein (Muschelkalk)
Blockstufen, Länge 100 cm
Steigungsverhältnis: ca. 15/35, abbrechen,
inkl. Fundamenten

Anfallende Stoffe sind nachweislich geordnet zu entsorgen
Menge: 10,000 m

**03.10.6 Plattenbelag aus Naturstein**
Plattenbelag aus Naturstein
abbrechen und nachweislich geordnet entsorgen
polygonale Natursteinplatten, Höhe 5-8 cm
einschl. gebundenem Bettungsmaterial geordnet und nachweislich entsorgen.

im Bereich der vorh. Treppenpodeste

Anfallende Stoffe sind nachweislich geordnet zu entsorgen
Menge: 45,000 m²

**03.10.7 Bordstein aus Beton abbrechen**
Bordstein aus Beton
Rasen- und Tiefbord
Länge bis 100 cm, Breite 5-8 cm abbrechen
inkl. Betonbettung und Rückenstütze,
inkl. der erforderlichen Erdarbeiten.
Anfallende Stoffe sind nachweislich geordnet zu entsorgen

Abrechnung nach Bestandsaufmaß.
Menge: 3,000 m

**03.10.8 Natursteinmauern abbrechen und entsorgen**
vorh. Sitzstufen aus Natursteinen (Muschelkalk) in bis zu 4 Reihen abbrechen
Maße der vorh. Steine: L/B/H
Länge: 60-100 cm
Breite: 20-50 cm
Höhe: 15-30 cm
Fugen zwischen den Steinen vermörtelt

inkl. Fundamenten und Erdarbeiten
Anfallende Stoffe sind nachweislich geordnet zu entsorgen

in Teilflächen
Menge: 7,000 m³

**03.10.9 Mauerwerk im Boden abbrechen**
Hindernis aus Mauerwerk und Beton im Boden
abbrechen, laden
Anfallende Stoffe sind nachweislich geordnet zu entsorgen

in Teilmengen.

Abrechnung nach Bestandsaufmaß.
Menge: 10,000 m³

**03.10.10 Gittermattenzaun abbrechen**
Gittermattenzaun abbrechen
Höhe 130 cm
inkl. Fundamenten und Erdarbeiten
Anfallende Stoffe sind nachweislich geordnet zu entsorgen

in Teilabschnitten
Abrechnung nach Zaunlänge.
Menge: 8,000 m

**03.10.11 Geländer aufnehmen, lagern und wieder einbauen**
vorh. Geländer aus Stahl demontieren, transportieren, säubern und lagern und nach Abschluss der Arbeiten wieder einbauen
Höhe ca. 1 m
Am Ende der Baumaßnahme wieder montieren, einschließlich notwendiger Befestigungsmittel
inkl. notwendiger Fundamente
vorh. Fundamente abbrechen
inkl. Erdarbeiten
Anfallende Stoffe sind nachweislich geordnet zu entsorgen
Abrechnung nach Länge Geländer.
Menge: 5,000 m
